# Serverhalle Universität zu Köln
Angebotsaufforderung (GAEB DA XML 3.3, DA83)
Projekt: 21004
Währung: EUR
Erstellt mit: GXML Toolbox V3.3 R20220330, ORCA AVA 26.0.7 26.00.07, 27.11.2025

## Beschreibung WW-Kühl-System
Beschreibung WW-Kühl-System
Das Rechenzentrum der Universität zu Köln besteht aus 2 Räumen, für die beiden Bereiche HA und HPC. Bei diesem Leistungsverzeichnis wird nur der Bereich der HPC-Systeme betrachtet.
Die IT-Leistung in diesem Raum wird um 300 kW erhöht, auf eine Gesamtleistung von 900 kW. Die Kühlung der IT-Racks erfolgt durch ein Kaltwassernetz (14/20°C) mit Coolwalls zur Raumluftkühlung und Seitenkühlern bzw. Wärmetauschertüren zur direkten Rackkühlung.
Für die neuen HPC-Systeme wird ein eigenes Warmwasserkühlnetz aufgebaut, das mit 34% Etylenglykol gefüllt wird und nur mit freier Kühlung ohne Kältemaschine die Wärme der IT-Racks abführen kann.
Zum Einsatz kommt ein V-Kühler auf dem Dach, der bei den Systemtemperaturen von 45/40°C bis zu einer Außentemperatur von 38°C eine Wärmelast von 300 kW bei einem Volumenstrom von 58 m³/h abführen kann. Bei gleichem Volumenstrom kann die Austrittstemperatur des V-Kühlers mit 40°C bis zu einer Außentemperatur von 35°C gehalten werden und eine Wärmelast von bis zu 600 kW abgeführt werden, wenn die Mediumeintrittstemperatur auf 50°C ansteigt. Wenn, bei gleichbleibendem Volumenstrom, die Systemtemperaturen auf 40/35°C abgesenkt werden, kann eine Wärmelast von 300 kW bis zu einer Außentemperatur von ca. 33°C abgeführt werden.
Zur hydraulischen Trennung bzw. Speicherung werden zwischen Erzeuger- und Verbraucherseite des Kühlwasserkreislaufs 3 Pufferspeicher mit je 3450 l Volumen installiert. Damit kann bei Ausfall der Kälteerzeugung für ca. 10 Minuten eine Kühlleistung von 300 kW vorgehalten werden.
Für einen Teillastbetrieb mit ca. 150 kW Wärmelast zu Beginn, wird der Primärkreis (Erzeugerkreis) mit einem Mindestvolumenstrom von 30 m³/h (delta T von 5K) betrieben, der Sekundärkreis (Verbraucherkreis) mit einem Mindestvolumenstrom von 17 m³/h. Bei steigender Wärmelast wird der Volumenstrom sowohl auf der Primär- als auch auf der Sekundärseite angehoben.
Die Leistung der Verbraucherseite kann u.a. bei höheren Außentemperaturen unterstützt bzw. ergänzt werden, in dem eine Wärmetauscher zugeschaltet wird, der die Wärme über das Bestandskältenetz abführt. Die Leistung des Wärmetauschers beträgt bis zu 300 kW, die dann im Verbrauchernetz der Coolwalls und Seitenkühler bzw. Wärmetauschertüren nicht mehr zur Verfügung stehen.

## 09 L Kälte-/ Lüftungstechnik HPC Kühlung

### Titel 01 Baubeschreibung

*Hinweis: Allgemeine Baubeschreibung*
Die 2017 fertiggestellte Serverhalle ist auf dem rückwärtigen Gelände der Universität zu Köln zwischen Gyrhofstraße, Robert-Koch-Straße und Weyertal errichtet. Eine Zufahrt zum Gebäude ist über die bestehende Feuerwehrzufahrt vorbei am Gebäude Gyrhofstraße 19 gegeben.

Die Außenflächen sind der Öffentlichkeit zugänglich und dienen teilweise auch Dritten als Zugangswege zu anderen Gebäuden. Das Gebäude besteht aus einem Keller-, Erd- und Obergeschoss und ist in weiten Teilen in Massivbauweise aus Stahlbeton und Mauerwerk errichtet. Während der nordöstliche Teil des Gebäudes aus drei Geschossen besteht, ist die eigentliche Halle mit den Rechenzentren und den Technikzentralen zweigeschossig. In den beiden großen Technikzentralen unter den Rechenzentren sind lediglich für Wartungs- und Installationszwecke Bühnen eingezogen.

Nutzer der Serverhalle ist das Regionale Rechenzentrum der Universität zu Köln (RRZK). Die Halle enthält spezielle Bereiche zum Betrieb hochverfügbarer Server von RRZK und Verwaltung und Rechnersysteme als Ersatz für leistungsstarke Institutssysteme. Zusätzlich werden HPC-Systeme (High Performance Computing) betrieben.

Die Universität zu Köln plant eine Sanierung dieses Gebäudes. Die Sanierung erfolgt unter Aufrechterhaltung des laufenden Betriebes. Der laufende Betrieb erfolgt 24 Stunden, 7 Tage die Woche.

Ablauf von Baumaßnahmen
Beschriebene Leistungen sind nacheinander in sinnvollen logistischen Abschnitten auszuführen. Der Auftragnehmer muss grundsätzlich davon ausgehen, dass beschriebene Leistungen nicht durchgängig ausgeführt werden können, sondern abschnittsweise Ausführungen und zeitlich versetzte Maßnahmen im gesamten Ablauf der Maßnahme notwendig sein werden.

Kernarbeitszeit
Die Kernarbeitszeit ist von Montag bis Freitag jeweils von 8.00 bis 16.30 Uhr

*Hinweis: Zutrittsregelungen*
Aufgrund der besonderen Anlagen (Rechenzentrum) erklärt sich der AN bereit, die perönlichen Daten der Monteure (Name, Anschrift) vor Ort dem AG vorab mitzuteilen. Einweisung für den Zugang, Nutzung derTransponder (die für den Zugang erforderlich sind) und Verhaltensweisen erfolgt im Rahmen des Kick-off-Termins.
EMA Scharfschaltung und Abschaltung erfolgt durch den Betreiber.

### Titel 02 Baustelleneinrichtung

*Hinweis: Allgemeine Baustelleneinrichtung*
Der Zugang zum Campus Grün (Campusgarten der AStA) muss aufrecht erhalten bleiben.
Seitens der UzK werden am Gebäude keine Parkflächen zur Verfügung gestellt. Das Parken von PKWs und Firmentransportern ist kostenpflichtig möglich. Parkscheine können beim Pakraummanagement der Universität zu Köln erworben werden.
Materialcontainer können auf den Parkflächen kostenfrei aufgestellt werden.

**02.1 Baustelle einrichten**
STLB-Bau 2022-10 000
Baustelle für sämtliche, in der Leistungsbeschreibung aufgeführten Leistungen einrichten.
Menge: 1,000 St

**02.2 Mobile Toilette aufstellen räumen**
STLB-Bau 2022-10 000
Mobile Toilette aufstellen und räumen.
Menge: 1,000 St

**02.3 Mobile Toilette vorhalten**
Mobile Toilette für die Dauer der Maßnahme vorhalten, einschl. wöchentlicher Leerung und Reinigung,
Menge: 12,000 Wo

**02.4 Materialcontainer aufstellen räumen einwandig Stahl L 6m B 2,5m**
Materialcontainer, aufstellen und räumen, einwandig, Stahl, Einzelcontainer-Länge 6 m, Einzelcontainer-Breite bis 2,5 m, Standplatz auf vorh. tragfähigen ebenen Untergrund,
Menge: 1,000 St

**02.5 Materialcontainer vorhalten**
Materialcontainer  für die Dauer der Maßnahme vorhalten, einschl. Reinigung,
Menge: 12,000 Wo

### Titel 03 Geräte

*Hinweis: Hinweis zur Aufstellung des Rückkühlers*
Die Stahl-Unterkonstruktion zur Aufstellung des Rückkühlers auf dem Dach ist bereits vorhanden. Daher sind sowohl der Rückkühler, als auch die Glykol-Auffangwannen an die Abmessungen und Installation der Stahlkonstruktion abzustimmen und anzupassen. Der AN überprüft die Abmessungen der vorhandenen Stahl-Unterkonstruktion und stimmt Rückkühler und Glykol-Auffangwanne darauf ab.
Der maximal zulässige Schallleistungspegel von 72 dB(A) und das maximal zulässige Betriebsgewicht des Rückkühlers von 6550 kg sind zwingend einzuhalten.

**03.1 Rückkühler 300 kW**
Rückkühler
Lamellierter Wärmeübertrager, für die Funktion als Rückkühler
Anordnung V-förmig

Zertifiziert gemäß DIN EN ISO 9001
Zertifiziert gemäß DIN EN ISO 3834-3

Ausführung
Wärmeübertragerblock
Rohrteilung beträgt 40 mm x 35 mm, versetzt
Kernrohr aus Kupfer
Lamellen aus Aluminium
Lamellenabstand 2,0 mm
Verteiler- und Sammlerrohr aus Kupfer
zulässiger Betriebsdruck 10 bar
Rohrsystem gereinigt, getrocknet und mit Luft mit ca. 1 bar Überdruck gefüllt
zu Prüfzwecken sind an allen Kreisläufen Schraderventile angebracht
Stirn- und Mittelbleche aus Stahl, verzinkt

Gehäuse
Das Gehäuse ist eine selbsttragende Konstruktion
maximale Gehäuseabmessungen sind auf örtliche Gegebenheiten abgestimmt
Gehäusematerial aus Stahl verzinkt, pulverbeschichtet
Gehäuseoberfläche mit hochwertiger Pulverbeschichtung
zur einfachen Reinigung sind alle Oberflächen glatt ausgeführt

EC-Axialventilator
Hochleistungsventilatoren mit stufenlos regelbarer Drehzahl
Effiziente Außenläufermotoren mit integrierter Elektronik
Energie- und geräuscharmer Betrieb durch aerodynamisch optimiertes Flügelprofil
Kompakte Einheit aus Antriebsmotor, Flügel und Traggitter in strömungsgünstiger Ventilatordüse
Mit Gütestufe 6.3 in zwei Ebenen dynamisch ausgewuchtet nach DIN ISO 21940-11
Wartungsfreie Motorlagerung durch Kugellager mit Langzeitschmierung
Höchste Sicherheit durch Eingriffsschutz nach DIN ISO 13857
Übertemperatur- sowie Blockierschutz
Breitspannungseingang 200 - 277V, 50/60 Hz
Einsatztemperaturbereich -25 °C bis 75 °C
Schutzart IP55

Steuer- und Kontrollsystem
die beiden V-förmig angeordneten Wärmetauscher können einzeln für sich getrennt geregelt werden.
TCS.2-W-0 Steuergerät bestehend aus:
CPU mit farbigem Touchdisplay 4,3" TFT, 480 x 272 Pixel, je 8 digitalen Ein- und Ausgängen
4 analogen Ein- und 2 analogen Ausgängen, 1 x RS485 COM Port für EC Ventilatoren mit 19,2 kBaud,
1 x RS485 COM Port mit frei einstellbaren Kommunikationsparametern als externe Schnittstelle
für Gebäudeleittechnik, Protokoll MODBUS RTU
Ethernet Schnittstelle zur Programmierung und als externe Schnittstelle für Gebäudeleittechnik,
Protokoll MODBUS TCP
Spannungsversorgung der CPU = 24 VDC, max. 0,5 A, Gewicht 0,433 kg
Standardbelegung der Ein- und Ausgänge auf dem TCS Grundgerät:
Digitaleingang 1 = externe Freigabe
Digitaleingang 2 = externe Sollwertumschaltung
Digitaleingang 3 = externe Nachtbegrenzung
Digitaleingang 4 = externer Reset
Digitalausgang 1 = Warnung Priorität 1
Digitalausgang 2 = Alarm Priorität 2
Digitalausgang 3 = Betriebsmeldung
Digitalausgang 4 = Steuergerät OK
Digitale Ein- und Ausgänge 5 bis 8 für frei wählbare Funktionen
Analogeingang 1 = Analogwert 1.
Analogeingang 2 = Analogwert 2.
Analogeingang 3 = Analogwert 3.
Analogeingang 4 = Analogwert 4.
Analogeingänge wahlweise 4 bis 20 mA, 0 bis 10 VDC oder Temperaturfühler KTY 81-210
Analogeingänge sind in der Funktion umschaltbar
z.B. Istwert, Stellwert, Sollwertschiebung, Außentemperatur, Raumtemperatur, Feuchte, Füllstand etc.
Analogausgang 1 = frei wählbare Funktionen in 0 bis 10 VDC, max. 5 mA
Analogausgang 2 = frei wählbare Funktionen in 0 bis 10 VDC, max. 5 mA
Alle digitalen Eingänge 24 VDC, Stromaufnahme je 6,5 mA
Alle digitalen Ausgänge 24 VDC belastbar mit 0,5 A ohmsche Last, kurzschlussfest

Zubehör
- Schwingungsdämpfer zur Körperschallentkopplung
- Losflansche DN 65 / PN 10 inklusive der Gegenflansche DIN 2633
- Motorschutzschalter einzeln auf Stirnseite verkabelt inkl. Rep. Funktion
- Hauptschalter
- EC-Ventilatoren
- TCS
- Temperatursensor

Technische Daten
Leistung: 300,0 kW
Wärmeträger:  Ethylenglykol 34%
Max. Betriebsdruck:  10 bar
Volumenstrom, Eintritt:  55,8 m³/h
Eintrittstemperatur:  45,0 °C
Austrittstemperatur:  40,0 °C
Druckabfall:  0,155 bar
Luftvolumenstrom:  199.338 m³/h
Lufteintrittstemp.:  38,0 °C
Luftaustrittstemp.:  42,7 °C
Fläche:  6987,7 m²
Rohrinhalt:  601 l
Ventilatoren:  20
Ventilatordurchmesser:  900 mm
Ventilatordrehzahl:  370 1/min
Spannung/Frequenz:  230V 50Hz
Stromstärke je Ventilator:  0,70 A
Leistung je Ventilator:  0,16 kW
Schallleistungspegel:  max. 72 dB(A)
Eintrittsstutzen:  2 x 76,1 * 2,0 mm
Austrittsstutzen:  2 x 76,1 * 2,0 mm
Länge:  12505 mm
Breite:  2400 mm
Höhe:  2700 mm
Leergewicht:  max. 6000 kg
Betriebsgewicht: max. 6550 kg

Komplett einschl. Klein- und Befestigungsmaterial

angebotenes Fabrikat/Typ: '.........'
Menge: 1,000 St

**03.2 Glykolauffangwanne**
Auffang- und Rückhaltesystem für vorstehend genannten Rückkühler zur Einhaltung der Gesetzesanforderungen nach § 62g ff. des WHG (Wasserhaushaltsgesetz) § 17 der AwSV (Anlagenverordnung) § 3 USchadG (Umweltschadensgesetz) sowie Art. 4, Art. 11 § 3 der Europäischen Wasserrahmenrichtlinie (EU WRRL) und ihrer EU Tochterrichtlinie "Grundwasserschutz".
bestehend aus:
Edelstahl-Auffangwanne (Werkstoff: Edelstahl 1.4301)
Schnelllaufendem Absperrventil, Schließzeit 1 Sekunde, Drehmoment 10Nm
elektronische Steuerung inkl. Mikroprozessor und Anschluss für Glykol Sensor und Druckmessumformer
Glykolsensor
Abhängungs-, Befestigungs-, Verbindungs- und Montagematerial
Verkabelung von Absperrventil, Glykolsensor, Druckmessumformer und Steuergerät
Die Edelstahl-Auffangwanne mit Baumusterprüfung besteht aus mehrere Einzelwannen die durch eine Verbindungstechnik die einzelnen Wannenelemente miteinander verbindet, ohne dass sich in den Wannen ein Wasserstand bildet, um die Bildung von Algen und gesundheitsgefährdenden Legionellen zu minimieren. Die einzelnen Wannenelemente benötigen an manchen Stellen Ausschnitte bzw. Anpassungen damit die vorhandenen Installationen an der Stahlkonstruktionen verbleiben können. Sie sind ggf. vor Ort anzupassen bzw. im Voraus auszumessen.
Bei einer detektierten Leckage wird das Absperrventil (Schutzart IP66), mit Endlagenschaltern, umgehend geschlossen, Schließzeit 1 Sekunde. Der Schaltkasten gibt einen Alarm an die Gebäudeleittechnik heraus.
Der Druckmessumformer im Wasser-Glykol-Kreislauf der Anlage überwacht die Anlage. Er misst den aktuellen Druck des im Kreislauf befindlichen Mediums und gibt diesen Druck an die elektronische Steuerung weiter.
Das Absperrventil ist stromlos geschlossen und während des Normalbetriebs ständig geöffnet. Bei Stromausfall, Kabelbruch und defekter Steuerung wird es geschlossen und ein Alarmkontakt aktiviert. Das Ventil durchläuft einen Selbsttest im einstellbaren Intervall, dadurch wird sichergestellt, dass auch nach langjährigem Einsatz des Ventils, eine einwandfreie Funktion gewährleistet werden kann.
Das UV-beständige Steuermodul mit Mikroprozessor, Schutzart IP66, ist an der Wanne befestigt und überwacht ständig den Rückkühler. Es überwacht 24 Stunden an 365 Tagen im Jahr und ist zur Inbetriebnahme vorprogrammiert und vorkonfiguriert.
Bei Druckabfall im System und/oder Leckagedetektion in der Wanne wird das Absperrventil des Auffangsystems geschlossen und die Absperrklappen im Anschluss des Rückkühlers geschlossen.
Der Alarmgeber ist potentialfrei.
Der Glykol Sensor (Schutzart IP67) mit seiner sensiblen Membran erfasst Kleinstmengen (2%) Glykolanteile des in Kontakt stehenden Wassers sofort. Wird hier Glykol festgestellt, so wird der gemeldete Wert als Klartext im Display der Steuereinheit angezeigt und kann über den potentialfreien Alarmausgang für Messungen ausgewertet und das Ventil des Auffang- und Rückhaltesystems angesteuert werden.
Der Glykol Sensor ist unmittelbar vor dem Ablauf des Auffang- und Rückhaltesystems montiert und garantiert eine ständige und autarke Überwachung des austretenden Regenwassers. Über das Display der Steuereinheit ist zu erkennen, ob es sich um reines Regenwasser oder wassergefährdendes Glykol handelt.
Durch das Gehäuse ist der Sensor gegen Wettereinflüsse, wie z. B. Frost, Schnee, Hitze und Kälte, sowie vor Schmutz und Stößen geschützt.
Spezialabhängung zur Anbringung des Auffang- und Rückhaltesystems unterhalb der vorhandenen Stahlunterkonstruktion.
bestehend aus: Montageschienen, Gewindestangen, Trägerklammern, Verbindungs- und Befestigungsmaterial
Das Steuermodul ist komplett mit den Bauteilen verdrahtet.
Die Ausführung und Abmessungen der Rückkühler und der Stahlkonstruktion sind vor Bestellung zu überprüfen.

angebotenes Fabrikat/Typ: '.........'
Menge: 1,000 St

**03.3 Krantransport RKW und Glykolauffangwanne**
*** Pauschalposition
Krantransport des Rückkühlers und der Glykolauffangwanne und des Montagematerials auf das Dach,
beinhaltet sind folgende Leistungen und Komponenten:
- An- und Abfahrt
- Auf- und Abbau
- Krangestellung und Absicherung
- ggf. Absperrung
- Höhe der Dachebene ca. 8,0m über Terrain
Menge: 1,000 psch

**03.4 Plattenwärmeübertrager 300 kW**
Geschraubter Plattenwärmetauscher mit Edelstahlplatten. Die mit klebefreien NBR Butyl Dichtungen versehenen Platten sind an der oberen Tragstange aufgehängt und dann mithilfe der Spannschrauben im Kohlenstoffstahlrahmen fixiert. Zulassung gemäß Richtlinie für Druckgeräte 2014/68/EU.

Auslegungsdaten
Wärmeleistung [kW]: 300

Medien
Primär: Wasser
Temperaturen: 14/20 °C
Volumenstrom: 43 m³/h
Druckverlust max.: 12 kPa

Sekundär: Wasser/Glykol 66/34%
Temperaturen: 40/35 °C
Volumenstrom: 58 m³/h
Druckverlust max.: 23 kPa

Allgemeine Daten:
Länge, Breite, Höhe ca. : 745, 480, 1200 mm
Betriebsgewicht ca.: 370 kg
Anschlussdurchmesser: DN100
Auslegungsdruck: PN16

angebotenes Fabrikat/Typ: '.........'
Menge: 1,000 St

**03.5 Pumpe P20-RKW**
*** Bezugsbeschreibung
Hocheffizienz-Inlinepumpe mit EC-Motor der Effizienzklasse IE5 gemäß IEC 60034-30-2, hydraulischem Mindesteffizienzindex MEI = 0,7 und elektronischer Leistungsanpassung in Trockenläufer- Bauart. Die Pumpe ist ausgeführt als einstufige Niederdruckkreiselpumpe mit Flanschanschluss und Gleitringdichtung. Für die Förderung von Kaltwasser und Wasser-Glykol-Gemischen
Konstruktion:
- Einstufige Niederdruck-Kreiselpumpe mit ungeteilter Welle in Blockbauweise
- Spiralgehäuse in Inline-Bauart (Saug- und Druckstutzen mit gleichen Flanschen in einer Linie)
- Flansche PN 16 - gebohrt nach EN 1092-2
- Druckmessanschlüsse (R 1/8) für angebauten Differenzdruckgeber, ohne Differenzdruckgeber
- Pumpengehäuse und Motorflansch serienmäßig mit Kataphoresebeschichtung

Regelarten:
- Permanente, automatische Leistungs-Anpassung an den Anlagenbedarf ohne Sollwertvorgabe
- Konstante Temperatur (T-const.)
- Konstante Differenztemperatur (dT-const.)
- Konstanter Volumenstrom (Q-const.)
- Variabler Differenzdruck (dp-v) mit der Option der nominellen Betriebspunkteingabe Q und H
- Konstanter Differenzdruck (dp-c)
- Differenzdruckregelung dp-c an einem entfernten Punkt im Rohrnetz (Schlechtpunktregelung)
- Konstante Drehzahl (n-const.)
- Benutzerdefinierte PID-Regelung

Funktionen:
- Kältemengenerfassung
- Einstellbare Volumenstrombegrenzung
- Automatische Abschaltung der Pumpe bei Null-Durchfluss- Erkennung (No-Flow Stop)
- Umschaltung zwischen Heiz- und Kühlbetrieb (automatisch, extern oder manuell) (wird genutzt für 2 unterschiedliche Drucksollwerte)
- Speichern und Wiederherstellen der konfigurierten Pumpeneinstellungen (3 Wiederherstellungspunkte)
- Störmeldungs-/Warnmeldungsanzeige in Klartext inklusive Abhilfeempfehlung
- Integrierter Motorvollschutz
Anzeige im "Home-Screen" des graphischen Displays:
- Aktuell eingestellte Regelungsart
- Aktueller Sollwert
- Aktueller Volumenstrom (bei angeschlossenem Differenzdrucksensor)
- Aktuelle Leistungsaufnahme
- Kumulierter elektrischer Verbrauch

Ausführung:
- 4 konfigurierbare analoge Eingänge : 0-10V, 2-10V, 0-20mA, 4- 20mA und handelsüblicher PT1000 (nur an zwei analogen Eingängen); Spannungsversorgung mit +24 V DC
- 2 konfigurierbare digitale Eingänge (Ext. OFF, Ext. Min, Ext. Max, Heizen/Kühlen, Manuelle Übersteuerung (Gebäudeautomation abgekoppelt), Bediensperre (Tastensperre und Fernbedienungs- Konfigurationsschutz))
- 2 konfigurierbare Melderelais für Betriebs- und Störmeldungen
- Steckplatz für Module mit Schnittstellen für Gebäudeautomation
- Automatischer Notbetrieb bei besonderen Zuständen (Pumpendrehzahl definierbar) z.B. bei Ausfall der Buskommunikation oder von Sensorwerten
- Drehbares graphisches Farb-Display (4,3 Zoll) mit Bedienung über Ein-Knopf-Handbedienebene
- Bluetooth-Schnittstelle über Modul
- Auslesen und Einstellen von Betriebsdaten sowie z.B. Erstellen eines Inbetriebnahmeprotokolls über Bluetooth-Schnittstelle
- Doppelpumpenmanagement durch Verbindung der beiden Pumpen
- Kabelbrucherkennung bei analogem Signal (in Verbindung mit 2- 10V oder 4-20mA)
- Zeitstempel für Fehler/Warnungen und historische Betriebsdaten
- Permanenter Betriebsdatenspeicher
- Serienmäßige Kondensatablaufbohrungen im Motorgehäuse (bei Auslieferung verschlossen)
- Entlüftungsventil an der Laterne

Zubehör
- Modul BACnet MS/TP

Betriebsdaten
Fördermedium:  Ethylenglykol 34 %
Medientemperatur:  45,00 °C
Angefragter Förderstrom:  58,00 m³/h
Angefragte Förderhöhe:  12,60 m
Medientemperatur:  -20 bis 140 °C
Umgebungstemperatur:  0 bis 50 °C
Maximaler Betriebsdruck:  16 bar
Auslegungshinweis:
Mindesteffizienzindex (MEI):  ≥ 0.7
Motordaten
Motor-Effizienzklasse:  IE5
Störaussendung:  EN 61800-3
Störfestigkeit:  EN 61800-3
Netzanschluss:  3~400V/50 Hz
Motornennleistung:  4 kW
Drehzahl max.:  3290 1/min
Strom (max):  6,6 A
Isolationsklasse:  F
Schutzart Motor:  IP55
Motorschutz:  KLF integriert
Werkstoffe
Pumpengehäuse:  5.1301/EN-GJL-250
Laufrad:  PPS-GF40
Welle:  1.4057
Wellendichtung:  Q1Q1X4GG
Laterne:  5.1301, EN-GJL-250 KTL-beschichtet
Einbaumaße
Saugseitiger Rohranschluss:  DN 100, PN 16
Druckseitiger Rohranschluss:  DN 100, PN 16
Baulänge:  450 mm

angebotenes Fabrikat/Typ: '.........'
Menge: 2,000 St

**03.6 Pumpe P21 Verbraucher**
*** wie Position 03.5
Betriebsdaten

Fördermedium:  Ethylenglykol 34 %
Medientemperatur:  45,00 °C
Angefragter Förderstrom:  58,00 m³/h
Angefragte Förderhöhe:  20,50 m

Motordaten
Motor-Effizienzklasse:  IE5
Netzanschluss:  3~400V/50 Hz
Motornennleistung:  5,5 kW
Drehzahl max.:  3640 1/min
Strom (max):  10,5 A
I
Einbaumaße
Saugseitiger Rohranschluss:  DN 100, PN 16
Druckseitiger Rohranschluss:  DN 100, PN 16
Baulänge:  450 mm

angebotenes Fabrikat/Typ: '.........'
Menge: 2,000 St

**03.7 Pumpe P22 WT Bestandsnetz**
*** wie Position 03.5
Betriebsdaten

Fördermedium:  Wasser 100 %
Medientemperatur:  14,00 °C
Angefragter Förderstrom:  43,00 m³/h
Angefragte Förderhöhe:  16,00 m

Motordaten
Motor-Effizienzklasse:  IE5
Netzanschluss:  3~400V/50 Hz
Motornennleistung:  3 kW
Drehzahl max.:  3150 1/min
Strom (max):  5,1 A
I
Einbaumaße
Saugseitiger Rohranschluss:  DN 80, PN 16
Druckseitiger Rohranschluss:  DN 80, PN 16
Baulänge:  360 mm

angebotenes Fabrikat/Typ: '.........'
Menge: 2,000 St

**03.8 Differenzdruckgeber 2-10V**
Signalgeber zur differenzdruckabhängigen stufenlosen Drehzahlregelung.
Lieferumfang
- Differenzdruckgeber
- Anschlusskabel: 3x0,34 mm 2, Länge = 650 mm
- Kupferwendel: Ø 3 mm, mit Verlängerungsset für Entfernungen zu Pumpen größer 1 m
- Befestigungsfitting mit Einschraubgewinde R1/8 für Saug- und
Druckleitung

Technische Daten
Nennspannung: 24 V
Max. Betriebsspannung: 15 - 30 V DC
Schutzart: IP55
Messbereich min.: 0 bar
Messbereich max.: 4 bar
kompl. incl. Klein- und Befestigungsmaterial, sowie Verbindung mit den beiden redundanten Pumpen
Menge: 3,000 St

**03.9 Pumpe Inbetriebnahme**
Inbetriebnahme einer Pumpe durch den Kundendienst des Pumpenherstellers.
Die Inbetriebnahme beinhaltet folgende Punkte:
- Inbetriebnahme der Anlage(n) nach Checkliste
- Parametrierung und Einstellung der Anlage
- Funktionsprüfung der eingebauten Anlage(n)
- Praxisorientierte Einweisung in die Bedienung
- Inbetriebnahmeprotokoll
Menge: 6,000 St

**03.10 Membrandruckausdehnungsgefäß, N 800**
Membrandruckausdehnungsgefäß, N 800
für geschlossene Heizungs-und Kühlwasseranlagen, gebaut nach DIN 4807, Zulassung gemäß EU-Druckgeräterichtline 2014/68/EU. Geeignet bei Verwendung von Frostschutzmitteln auf Glykolbasis.
-Fußkonstruktion zur Befestigung
-außen beschichtet
-Membrane nicht tauschbar
Kompl. mit Befestigungsmaterial, Kleinmaterialien, etc.

Nennvolumen:  800 Liter
Nutzvolumen max:  514 Liter
zul. Betriebsüberdruck:  6 bar
Gasvordruck werksseitig: 1,5 bar
Durchmesser:  740 mm
Höhe:  1996 mm
Menge: 3,000 St

**03.11 Kappenventil, DN 25**
Kappenventil, DN 25
für Membrandruckausdehnungsgefäße in geschlossenen Heizungs- und Kühlwasseranlagen. Mit einer gegen unbeabsichtigtes schließen gesicherten Absperrung und einer Entleerung, gemäß DIN EN 12828, TÜV-geprüft.
Anschlüsse:  1"
zul. Betriebsdruck:  PN 10
zul. Betriebstemperatur:  120 °C
Menge: 3,000 St

**03.12 Sicherheitsventil, G 1/2**
Sicherheitsventil, Kennbuchstabe F für Kühlwassersysteme.
Einstelldruck durch Plombenkappe gesichert, Oberteil abnehmbar ohne dass der Einstelldruck verändert wird. Die eingebaute Membran verhindert das Eindringen des Mediums in den Federraum, glykolbeständig mit EPDM- Dichtung.

Eintrittsnennweite:  G ½
Ansprechdruck:  2,5 bar
Menge: 1,000 St

**03.13 Kaltwasserpufferspeicher 3500 l**
Kaltwasserpufferspeicher und hydraulische Weiche
in zylindrisch, stehender Ausführung mit Klöpperböden und drei Standfüßen, gefertigt aus Gütestahl St 37.2 nach DIN 17100, elektrisch geschweißt, innen rohschwarz und außen mit einem Zweikomponenten-Rostschutzanstrich grundiert, und mit einem deckendem Farbanstrich, in einem Farbton nach Wahl des AG.

Zusätzlich ausgerüstet mit
Anschlussmuffen für Thermometer, Manometer und Fühler,
Muffen für Entlüftung und Entleerung, Inspektionsöffnung.
Ein- und Austritt- Flanschanschlüsse mit Rohrbögen unterhalb bzw. oberhalb der Lochbleche. 2 Lochbleche zur Sicherstellung einer laminaren Strömung im Behälter
Kompl. mit Flanschen und Gegenflanschen, Schrauben und Dichtungen, Entlüftungsventil und Entleerungskugelhahn mit Kappe, Klein-, Dicht- und Befestigungsmaterial, Transport zum Aufstellort

Technische Daten
Inhalt:  ca. 3.500 Liter
Medium:  66/34% Wasser/Glykol
Mediumtemp.:  15/20°C bzw.40/45°C
Nenndruck:  PN 6
Anschlüsse:
Ein- / Austritt  2 - 3 x DN 150 PN16
Entleerung / Entlüftung  2 x 1 1/4"
Thermometer  3 x 1/2"
GLT-Fühler  3 x 1/2"
Höhe mit Füßen: 3.000 mm
Durchmesser:  1.300 mm

Anzahl und Anordnung der Ein- und Austrittstutzen ist vor Bestellung mit dem Bauherrn und Planer abzustimmen.
Menge: 3,000 St

**03.14 Vakuum-Sprührohrentgasung**
Vakuum-Sprührohrentgasung zur System- und
Nachspeisewasserentgasung in geschlossenen Heizwasser-
und Kühlkreisläufen, als vollautomatische
Multifunktionseinheit mit "auto start"-Funktion und
selbsttätigem hydraulischen Abgleich des
Entgasungsprozesses sowie Steuerung und Überwachung der
Nachspeisefunktion. Geeignet für die Medien Wasser und
Wasser/Glykolgemisch bis zu einem Mischungsverhältnis
von 50/50%.
Funktionseinheit bestehend aus Hydraulikteil und
Control Basic Steuerungs- und Bedieneinheit. Beides ist
ergonomisch und wartungsfreundlich in ein modulares
bodenstehendes Rahmensystem aus EV 1 eloxierten
Aluminiumpräzisionsprofilen eingebunden und mit CE-
Kennzeichen.Im Hydraulikteil erfolgt die Entgasung
mittels einer Edelstahl-Kreiselpumpe in Verbindung mit
in einem vertikal angeordneten Edelstahl-Vakuum-
Sprührohr. Dieses ist mit Vakuumsprühdüse,
Peilrohrentgasung und Druck-/Niveauüberwachung
ausgerüstet.
Die Control Basic Steuerung ist in ein robustes
Kunststoffgehäuse integriert, in der sowohl die
Leistungs- und Kommunikationselektronik und das
Bedientableau mit schmutzunempfindlicher Folientastatur
untergebracht ist. Control Basic ist eine
vollautomatische frei parametrierbare
Mikroprozessorsteuerung mit Echtzeituhr,
differenzierendem Fehler- und Parameterspeicher,
zweizeiliger Klartextanzeige für Systemdruck und allen
relevanten Betriebs- und Störmeldungen, LED-Anzeige der
Betriebsmodi und allgemeiner Fehlermeldung.
Kommunikationselektronik bestehend aus:
- Schnittstelle RS 485 als Datenschnittstelle bzw. für
den Anschluss optionaler Kommunikationskomponenten
- potenzialfreier Ausgang zur Weiterleitung der
Sammelmeldung
- digitaler Eingang zur Signalverarbeitung eines
Kontaktwasserzählers

- Eingang zur Nachspeise-Funktionsanforderung über
externes Signal
Steuereinheit komplett montiert und anschlussfertig
nach VDE-Vorschriften verdrahtet, Netzanschlusskabel
und Netzstecker, Systemanschlüsse mittels integrierten
Absperrungen.
Vakuum-Sprührohrentgasung des Inhalts-, Füll- und
Nachspeisewassers in selbstoptimierendem Betrieb mit
Zyklen für Dauer-, Intervall- und Nachspeiseentgasung.
Kontrollierte Nachspeisung über betriebssicheren
Zweiwegemotorkugelhahn. Die Ansteuerung erfolgt über
eine integrierte Systemdruckauswertung oder ein
externes 230 V Signal (z.B. einer Druckhaltestation),
mit automatischer Unterbrechung und Störmeldung bei
Überschreitung der Laufzeit und/oder der Zyklenanzahl.
Die Nachspeisung kann alternativ aus einem offenen
Netztrennbehälter erfolgen. Auswertemöglichkeit eines
Kontaktwasserzählers inkl. optional möglicher
Kapazitätsüberwachung von Ionentauschern in der
Nachspeiseleitung. Dokumentation und Kontrolle des
Gesamtsystems bezüglich o.g. Parameter.

Max. Anlagenvolumen: 220 m³
Arbeitsdruck: 0.5 - 2.5 bar
Anschluss elektrisch: 230V/50Hz
Anschluss Druckseite: G 1"
Anschluss Abströmseite: G 1/2"
Anschluss Nachspeisung: G 1/2"
Max. Teilvolumenstrom Netz: 0.55 m³/h
Elektr. Nennstrom: 5 A
Max. elektr. Nennleistung: 0.75 kW
Abmessungen ca.:
Max. Höhe: 1000 mm
Breite: 550 mm
Tiefe: 490 mm
Die Nachspeisung wird nicht angeschlossen! Das Gerät wird nur zur Entgasung des Umlaufmediums genutzt.

angebotenes Fabrikat/Typ: '.........'
Menge: 1,000 St

**03.15 Kühlwasser Auffangbehälter 1000 l**
Runder Kunststoff-Auffangbehälter aus Polyethylen für Kühlwasser mit 34% Etylenglykol, zum Auffangen bzw. Mischen zur Nachspeisung.
Inhalt:  1.000l
Durchmesser: ca. 1.080 mm
Höhe:  ca. 1.750 mm

angebotenes Fabrikat/Typ: '.........'
Menge: 1,000 St

### Titel 04 Rohrleitungen und Zubehör

*Hinweis: Vorbemerkung Stahlrohrleitung*
Rohrleitung aus nahtlosem Stahlrohr nach DIN EN 10217, gesandstrahlt nach SA 2,5, mit Korrosionsschutzbeschichtung und deckendem grauem Farbanstrich.

Die Rohre werden innerhalb und außerhalb des Gebäudes verlegt. Je nach örtlichen Gegebenheiten (wie z.B. Steigeschacht, Doppelboden, etc.) sind Stangen von 3 bzw. 6 m Länge zu verwenden. Beengte Verhältnisse aufgrund von Bestandsrohrleitungen und Stahlkonstruktionen.

Medium ist ein Wasser/Glykolgemisch 66/34% im Temperaturbereich zwischen 25/30 bzw.45/50°C.

Die Rohre sind so anzuordnen, dass unnötige Rohrkreuzungen vermieden werden und die Einzelwiderstände möglichst gering bleiben. Werden Rohre mit Rohrabschneider getrennt, so muss der entstandene Grat durch Fräsen entfernt werden. Bei der Gefällerichtung ist darauf zu achten, dass die Luft aus den Rohren entweichen kann, und dass die Anlage beim Entleeren vollständig leer laufen kann. Bei der Montage ist auf einen spannungsfreien Einbau der Anlage zu achten.

Die Rohrleitungen werden nicht gedämmt. Dennoch ist auf genügend Abstand zwischen den einzelnen Leitungen zu achten, dass sie einzeln isoliert werden könnten.

Nach Auftragserteilung sind sämtliche Rohrdimensionen zu überprüfen und Unstimmigkeiten der Bauleitung zu melden. Die Rohrnetzberechnung ist vor Montagebeginn der Bauleitung vorzulegen. Ferner sind alle Rohrleitungswege und -Trassen mit den übrigen Gewerken verantwortlich abzustimmen.
Sämtliche Demontage und Wiedermontage, die sich aus obigen Auflagen ergeben, gehen zu Lasten des Auftragnehmers. Die Rohre sind zu liefern, zu lagern, nach Baufortschritt evtl. umzulagern und fachgerecht zu montieren.

Verbindung durch Schweißen auf der Baustelle, in einer Höhe bis 3,5 m über Fußboden, Schweißnahtqualität gemäß DIN EN ISO 5817 Bewertungsgruppe C, unter Hinzulieferung der erforderlichen Schweißzusatz- und Hilfsstoffe.
Schweißen durch geprüfte Schweißer mit Prüfzeugnis nach DIN EN 287-1. Über die Schweißstellen ist ein Nachweis zu führen, von wem die Schweißung durchgeführt wurde und die Prüfzeugnisse sind der Dokumentation in Kopie beizufügen.
Bei den Schweißarbeiten ist auch darauf zu achten, dass brennbare Teile im Raum abgedeckt bzw. zur Seite geräumt werden. Die Vorhaltung von geeigneten Löschmitteln ist mit einzukalkulieren.
Korrosionsschutzanstrich der Form- und Verbindungsstücke nach dem Schweißen und ausbessern evtl. beschädigter Korrosionsschutzbeschichtung der Rohre.
Das gesamte Rohrnetz ist nach fertiger Montage mit einem deckenden Farbanstrich, in einer Farbe nach Wahl des AG, zu versehen.
Rohrbefestigungen, Rohrschellen aus Stahl verzinkt mit schalldämmender Einlage, einschl. Gewindestange, Gewindeplatten, Muttern, Unterlegscheibe und Dübel. Die erforderlichen Kälterohrträger sowie Form- und Verbindungsstücke sind separat ausgeschrieben.
Die Vorgaben gemäß diesen Vorbemerkungen sind in die Einheitspreise einzurechnen.

*Hinweis: Im Freien*

**04.1 Stahlrohr AD 168,3mm Schweißen, im Freien**
STLB-Bau 2022-10 041
Rohrleitung aus Stahlrohr DIN EN 10216-2, nahtlos, mit werkseitigem Korrosionsschutz nach AGI Q 151, für Klimakaltwasser, Außendurchmesser 168,3 mm, Wanddicke 4,5 mm, Verbindung durch Schweißen, einschl. Schweiß- bzw. Löt- und Dichtungsmittel, sowie Herstellen der Verbindungen, Form- und Verbindungsstücke werden gesondert vergütet, Rohrbefestigungen werden gesondert vergütet, Verlegung im Freien.
Menge: 35,000 m

**04.2 Stahlrohr AD 76,1mm Schweißen, im Freien**
STLB-Bau 2022-10 041
Rohrleitung aus Stahlrohr DIN EN 10216-2, nahtlos, mit werkseitigem Korrosionsschutz nach AGI Q 151, für Klimakaltwasser, Außendurchmesser 76,1 mm, Wanddicke 2,9 mm, Verbindung durch Schweißen, einschl. Schweiß- bzw. Löt- und Dichtungsmittel, sowie Herstellen der Verbindungen, Form- und Verbindungsstücke werden gesondert vergütet, Rohrbefestigungen werden gesondert vergütet, Verlegung im Freien.
Menge: 5,000 m

**04.3 Stahlrohr AD 26,9mm Schweißen, im Freien**
STLB-Bau 2022-10 041
Rohrleitung aus Stahlrohr DIN EN 10216-2, nahtlos, mit werkseitigem Korrosionsschutz nach AGI Q 151, für Klimakaltwasser, Außendurchmesser 26,9 mm, Wanddicke 2,6 mm, Verbindung durch Schweißen, einschl. Schweiß- bzw. Löt- und Dichtungsmittel, sowie Herstellen der Verbindungen, Form- und Verbindungsstücke werden gesondert vergütet, Rohrbefestigungen werden gesondert vergütet, Verlegung im Freien.
Menge: 4,000 m

**04.4 Stahlrohr AD 21,3mm Schweißen, im Freien**
STLB-Bau 2022-10 041
Rohrleitung aus Stahlrohr DIN EN 10216-2, nahtlos, mit werkseitigem Korrosionsschutz nach AGI Q 151, für Klimakaltwasser, Außendurchmesser 21,3 mm, Wanddicke 2,6 mm, Verbindung durch Schweißen, einschl. Schweiß- bzw. Löt- und Dichtungsmittel, sowie Herstellen der Verbindungen, Form- und Verbindungsstücke werden gesondert vergütet, Rohrbefestigungen werden gesondert vergütet, Verlegung im Freien.
Menge: 4,000 m

*Hinweis: Technische Vorbemerkungen Rohrträger*
Technische Vorbemerkungen Rohrträger für Kälterohrleitung

Thermisch entkoppelter Rohrträger für Kälterohrleitung, bestehend aus FCKW- freiem PUR/PIR Auflagersegmenten, eingebettet in geschlossenzelligem Schaumstoff und mit diesem verklebt.
Außenseitige Auflagerschalen aus Aluminiumblech 0,8 mm
dick, dass zugleich die äußere Dampfsperre für die
PUR/PIR- Auflagersegmente bewirkt

**04.5 Rohrschelle Stahl verz L 0,5-1m DN150**
STLB-Bau 2022-10 042
Rohraufhängung als Rohrschelle, aus verzinktem Stahl, mit Einlage aus PUR/PIR-Schale, diffusionsdicht verklebt, Stirnscheiben für Anschlussverklebung an geschlossenzelliger Weichschaumdämmung, Mantel mit selbstklebender Aluminiumfolie und Aluminiumblech für Befestigung mit außenliegender Flachstahlschelle Länge Aufhängung über 0,5 bis 1 m, Rohr aus Stahl, DN 150.
Menge: 10,000 St

**04.6 Rohrschelle Stahl verz L 0,5-1m DN65**
STLB-Bau 2022-10 042
Rohraufhängung als Rohrschelle, aus verzinktem Stahl, mit Einlage aus PUR/PIR-Schale, diffusionsdicht verklebt, Stirnscheiben für Anschlussverklebung an geschlossenzelliger Weichschaumdämmung, Mantel mit selbstklebender Aluminiumfolie und Aluminiumblech für Befestigung mit außenliegender Flachstahlschelle Länge Aufhängung über 0,5 bis 1 m, Rohr aus Stahl, DN 65.
Menge: 4,000 St

**04.7 Rohrschelle Stahl verz L 0,5-1m DN20**
STLB-Bau 2022-10 042
Rohraufhängung als Rohrschelle, aus verzinktem Stahl, mit Einlage aus PUR/PIR-Schale, diffusionsdicht verklebt, Stirnscheiben für Anschlussverklebung an geschlossenzelliger Weichschaumdämmung, Mantel mit selbstklebender Aluminiumfolie und Aluminiumblech für Befestigung mit außenliegender Flachstahlschelle Länge Aufhängung über 0,5 bis 1 m, Rohr aus Stahl, DN 20.
Menge: 2,000 St

**04.8 Rohrschelle Stahl verz L 0,5-1m DN15**
STLB-Bau 2022-10 042
Rohraufhängung als Rohrschelle, aus verzinktem Stahl, mit Einlage aus PUR/PIR-Schale, diffusionsdicht verklebt, Stirnscheiben für Anschlussverklebung an geschlossenzelliger Weichschaumdämmung, Mantel mit selbstklebender Aluminiumfolie und Aluminiumblech für Befestigung mit außenliegender Flachstahlschelle Länge Aufhängung über 0,5 bis 1 m, Rohr aus Stahl, DN 15.
Menge: 2,000 St

**04.9 Bogen Schweißen AD 168,3mm**
STLB-Bau 2022-10 041
Bogen, aus Kohlenstoffstahl, Verbindung durch Schweißen, für Rohrleitung aus Stahlrohr DIN EN 10216-2, nahtlos, für Klimakaltwasser, Außendurchmesser 168,3 mm.
Menge: 16,000 St

**04.10 Bogen Schweißen AD 76,1mm**
STLB-Bau 2022-10 041
Bogen, aus Kohlenstoffstahl, Verbindung durch Schweißen, für Rohrleitung aus Stahlrohr DIN EN 10216-2, nahtlos, für Klimakaltwasser, Außendurchmesser 76,1 mm.
Menge: 7,000 St

**04.11 Bogen Schweißen AD 26,9 mm**
STLB-Bau 2022-10 041
Bogen, aus Kohlenstoffstahl, Verbindung durch Schweißen, für Rohrleitung aus Stahlrohr DIN EN 10216-2, nahtlos, für Klimakaltwasser, Außendurchmesser 26,9 mm.
Menge: 4,000 St

**04.12 Bogen Schweißen AD 21,3 mm**
STLB-Bau 2022-10 041
Bogen, aus Kohlenstoffstahl, Verbindung durch Schweißen, für Rohrleitung aus Stahlrohr DIN EN 10216-2, nahtlos, für Klimakaltwasser, Außendurchmesser 21,3 mm.
Menge: 4,000 St

**04.13 T-Stück Klimakaltwasser AD 168,3mm**
STLB-Bau 2022-10 041
T-Stück, aus Kohlenstoffstahl, Verbindung durch Schweißen, für Rohrleitung aus Stahlrohr DIN EN 10216-2, nahtlos, für Klimakaltwasser, Außendurchmesser 168,3 mm.
Menge: 1,000 St

**04.14 T-Stück reduziert Klimakaltwasser AD 168,3mm x 76,1mm**
STLB-Bau 2022-10 041
T-Stück, reduziert, aus Kohlenstoffstahl, Verbindung durch Schweißen, für Rohrleitung aus Stahlrohr DIN EN 10216-2, nahtlos, für Klimakaltwasser, Außendurchmesser 168,3 mm, 2. Durchmesser 76,1 mm.
Menge: 1,000 St

**04.15 Reduzierstück Klimakaltwasser AD 168,3mm x 76,1mm**
STLB-Bau 2022-10 041
Reduzierstück, aus Kohlenstoffstahl, Verbindung durch Schweißen, für Rohrleitung aus Stahlrohr DIN EN 10216-2, nahtlos, für Klimakaltwasser, Außendurchmesser 168,3 mm, 2. Durchmesser 76,1 mm.
Menge: 3,000 St

**04.16 Einschweißmuffe zylindr. IG Rp1/2**
STLB-Bau 2022-10 041
Einschweißmuffe, mit zylindrischem Innengewinde, aus Kohlenstoffstahl, Verbindung durch Schweißen, für Rohrleitung aus Stahlrohr DIN EN 10216-2, nahtlos, für Klimakaltwasser, Gewindeanschluss Rp 1/2.
Menge: 6,000 St

**04.17 Einschweißmuffe zylindr. IG Rp3/4**
STLB-Bau 2022-10 041
Einschweißmuffe, mit zylindrischem Innengewinde, aus Kohlenstoffstahl, Verbindung durch Schweißen, für Rohrleitung aus Stahlrohr DIN EN 10216-2, nahtlos, für Klimakaltwasser, Gewindeanschluss Rp 3/4.
Menge: 4,000 St

**04.18 Vorschweißflansch PN10 Stahl DN65**
STLB-Bau 2022-10 041
Vorschweißflansch DIN EN 1092-1 PN 10, aus Stahl, einschl. Schrauben und Dichtung, DN 65.
Menge: 8,000 St

**04.19 Gummi Kompensator DN 65**
Gummi Kompensator DN 65 glycolbeständig
zum Bewegungs- und Dehnungsausgleich am Anschluss der Kältemaschinen, zur Spannungsreduzierung, Dämpfung von Schwingungs-, Geräusch- und Vibrationsübertragungen. Glycolbeständig, mit Flanschen PN16
Nennweite:  DN 65
Menge: 4,000 St

**04.20 Absperrklappe Endarmatur mit Antrieb DN65**
Absperrklappe als Endarmatur, mit Antrieb, Gehäuse aus Gusseisen EN-GJS-400-15, DN 65, Nenndruck 1,6 MPa (16 bar), für Klimakaltwasser, bis 70 Grad C, mit Taupunktsperre, weich dichtend, Klappenscheibe aus nichtrostendem Stahl, Welle aus nichtrostendem Stahl, mit elektromotorischem Antrieb, Stellsignal 2-Punkt 230 V AC, Schutzart IP 4X DIN EN 60529 (VDE 0470-1), mit Schalter für Endstellungsmeldung, 2-fach, Stellglied und Antrieb zusammengebaut, mit mechanischer Stellungsanzeige.

Hersteller und Typ '....................................................'
vom Bieter einzutragen.
Menge: 4,000 St

**04.21 Entleerungsarmatur Kugelhahn DN15**
STLB-Bau 2022-10 041
Entleerungsarmatur, als Kugelhahn, für Klimakaltwasser bis 70 Grad C, mit Flügelgriff, Durchgangsform, mit Verschlusskappe und Kette, Gehäuse aus Rotguss, weich dichtend, mit Gewindeanschluss, Nenndruck 1,6 MPa (16 bar), DN 15.
Menge: 4,000 St

**04.22 Maschinen-Glasthermometer 0-100GradC**
STLB-Bau 2022-10 041
Maschinen-Glasthermometer, Einbaulänge 70 mm, einschl. Tauchhülse, aus nichtrostendem Stahl, mit V-förmigen Gehäuse DIN 16190, Anzeigebereich 0 bis 100 Grad C, einschl. Schutzrohr.
Menge: 4,000 St

**04.23 Manometer**
Manometer
Anzeigebereich 0 - 10 bar, Federmanometer mit verstellbarer Markierung, Gehäusedurchmesser 100 mm, mit Manometerhahn aus Messing, Güteklasse 1
U-Rohr aus Stahl DN 15
kompl. mit Anschweißmuffe, Dicht- und Befestigungsmaterial
Menge: 2,000 St

*Hinweis: Im Gebäude*

**04.24 Stahlrohr AD 168,3mm Schweißen**
STLB-Bau 2022-10 041
Rohrleitung aus Stahlrohr DIN EN 10216-2, nahtlos, mit werkseitigem Korrosionsschutz nach AGI Q 151, für Klimakaltwasser, Außendurchmesser 168,3 mm, Wanddicke 4,5 mm, Verbindung durch Schweißen, einschl. Schweiß- bzw. Löt- und Dichtungsmittel, sowie Herstellen der Verbindungen, Form- und Verbindungsstücke werden gesondert vergütet, Rohrbefestigungen werden gesondert vergütet, Verlegung in Gebäuden.
Menge: 179,000 m

**04.25 Stahlrohr AD 139,7mm Schweißen**
STLB-Bau 2022-10 041
Rohrleitung aus Stahlrohr DIN EN 10216-2, nahtlos, mit werkseitigem Korrosionsschutz nach AGI Q 151, für Klimakaltwasser, Außendurchmesser 139,7 mm, Wanddicke 4 mm, Verbindung durch Schweißen, einschl. Schweiß- bzw. Löt- und Dichtungsmittel, sowie Herstellen der Verbindungen, Form- und Verbindungsstücke werden gesondert vergütet, Rohrbefestigungen werden gesondert vergütet, Verlegung in Gebäuden.
Menge: 14,000 m

**04.26 Stahlrohr AD 33,7mm Schweißen**
STLB-Bau 2022-10 041
Rohrleitung aus Stahlrohr DIN EN 10216-2, nahtlos, mit werkseitigem Korrosionsschutz nach AGI Q 151, für Klimakaltwasser, Außendurchmesser 33,7 mm, Wanddicke 3,2 mm, Verbindung durch Schweißen, einschl. Schweiß- bzw. Löt- und Dichtungsmittel, sowie Herstellen der Verbindungen, Form- und Verbindungsstücke werden gesondert vergütet, Rohrbefestigungen werden gesondert vergütet, Verlegung in Gebäuden.
Menge: 4,000 m

**04.27 Stahlrohr AD 26,9mm Schweißen**
STLB-Bau 2022-10 041
Rohrleitung aus Stahlrohr DIN EN 10216-2, nahtlos, mit werkseitigem Korrosionsschutz nach AGI Q 151, für Klimakaltwasser, Außendurchmesser 26,9 mm, Wanddicke 2,6 mm, Verbindung durch Schweißen, einschl. Schweiß- bzw. Löt- und Dichtungsmittel, sowie Herstellen der Verbindungen, Form- und Verbindungsstücke werden gesondert vergütet, Rohrbefestigungen werden gesondert vergütet, Verlegung in Gebäuden.
Menge: 7,000 m

**04.28 Stahlrohr AD 21,3mm Schweißen**
STLB-Bau 2022-10 041
Rohrleitung aus Stahlrohr DIN EN 10216-2, nahtlos, mit werkseitigem Korrosionsschutz nach AGI Q 151, für Klimakaltwasser, Außendurchmesser 21,3 mm, Wanddicke 2,6 mm, Verbindung durch Schweißen, einschl. Schweiß- bzw. Löt- und Dichtungsmittel, sowie Herstellen der Verbindungen, Form- und Verbindungsstücke werden gesondert vergütet, Rohrbefestigungen werden gesondert vergütet, Verlegung in Gebäuden.
Menge: 16,000 m

*Hinweis: Technische Vorbemerkungen Rohrträger*
Technische Vorbemerkungen Rohrträger für Kälterohrleitung

Thermisch entkoppelter Rohrträger für Kälterohrleitung, bestehend aus FCKW- freiem PUR/PIR Auflagersegmenten, eingebettet in geschlossenzelligem Schaumstoff und mit diesem verklebt.
Außenseitige Auflagerschalen aus Aluminiumblech 0,8 mm
dick, dass zugleich die äußere Dampfsperre für die
PUR/PIR- Auflagersegmente bewirkt

**04.29 Rohrschelle Stahl verz L 0,5-1m DN150**
STLB-Bau 2022-10 042
Rohraufhängung als Rohrschelle, aus verzinktem Stahl, mit Einlage aus PUR/PIR-Schale, diffusionsdicht verklebt, Stirnscheiben für Anschlussverklebung an geschlossenzelliger Weichschaumdämmung, Mantel mit selbstklebender Aluminiumfolie und Aluminiumblech für Befestigung mit außenliegender Flachstahlschelle Länge Aufhängung über 0,5 bis 1 m, Rohr aus Stahl, DN 150.
Menge: 82,000 St

**04.30 Rohrschelle Stahl verz L 0,5-1m DN125**
STLB-Bau 2022-10 042
Rohraufhängung als Rohrschelle, aus verzinktem Stahl, mit Einlage aus PUR/PIR-Schale, diffusionsdicht verklebt, Stirnscheiben für Anschlussverklebung an geschlossenzelliger Weichschaumdämmung, Mantel mit selbstklebender Aluminiumfolie und Aluminiumblech für Befestigung mit außenliegender Flachstahlschelle Länge Aufhängung über 0,5 bis 1 m, Rohr aus Stahl, DN 125.
Menge: 6,000 St

**04.31 Rohrschelle Stahl verz L 0,5-1m DN25**
STLB-Bau 2022-10 042
Rohraufhängung als Rohrschelle, aus verzinktem Stahl, mit Einlage aus PUR/PIR-Schale, diffusionsdicht verklebt, Stirnscheiben für Anschlussverklebung an geschlossenzelliger Weichschaumdämmung, Mantel mit selbstklebender Aluminiumfolie und Aluminiumblech für Befestigung mit außenliegender Flachstahlschelle Länge Aufhängung über 0,5 bis 1 m, Rohr aus Stahl, DN 25.
Menge: 4,000 St

**04.32 Rohrschelle Stahl verz L 0,5-1m DN20**
STLB-Bau 2022-10 042
Rohraufhängung als Rohrschelle, aus verzinktem Stahl, mit Einlage aus PUR/PIR-Schale, diffusionsdicht verklebt, Stirnscheiben für Anschlussverklebung an geschlossenzelliger Weichschaumdämmung, Mantel mit selbstklebender Aluminiumfolie und Aluminiumblech für Befestigung mit außenliegender Flachstahlschelle Länge Aufhängung über 0,5 bis 1 m, Rohr aus Stahl, DN 20.
Menge: 6,000 St

**04.33 Rohrschelle Stahl verz L 0,5-1m DN15**
STLB-Bau 2022-10 042
Rohraufhängung als Rohrschelle, aus verzinktem Stahl, mit Einlage aus PUR/PIR-Schale, diffusionsdicht verklebt, Stirnscheiben für Anschlussverklebung an geschlossenzelliger Weichschaumdämmung, Mantel mit selbstklebender Aluminiumfolie und Aluminiumblech für Befestigung mit außenliegender Flachstahlschelle Länge Aufhängung über 0,5 bis 1 m, Rohr aus Stahl, DN 15.
Menge: 10,000 St

**04.34 Bogen Schweißen AD 168,3mm**
STLB-Bau 2022-10 041
Bogen, aus Kohlenstoffstahl, Verbindung durch Schweißen, für Rohrleitung aus Stahlrohr DIN EN 10216-2, nahtlos, für Klimakaltwasser, Außendurchmesser 168,3 mm.
Menge: 118,000 St

**04.35 Bogen Schweißen AD 139,7mm**
STLB-Bau 2022-10 041
Bogen, aus Kohlenstoffstahl, Verbindung durch Schweißen, für Rohrleitung aus Stahlrohr DIN EN 10216-2, nahtlos, für Klimakaltwasser, Außendurchmesser 139,7 mm.
Menge: 16,000 St

**04.36 Bogen Schweißen AD 42,4mm**
STLB-Bau 2022-10 041
Bogen, aus Kohlenstoffstahl, Verbindung durch Schweißen, für Rohrleitung aus Stahlrohr DIN EN 10216-2, nahtlos, für Klimakaltwasser, Außendurchmesser 42,4 mm.
Menge: 4,000 St

**04.37 Bogen Schweißen AD 26,9 mm**
STLB-Bau 2022-10 041
Bogen, aus Kohlenstoffstahl, Verbindung durch Schweißen, für Rohrleitung aus Stahlrohr DIN EN 10216-2, nahtlos, für Klimakaltwasser, Außendurchmesser 26,9 mm.
Menge: 6,000 St

**04.38 Bogen Schweißen AD 21,3 mm**
STLB-Bau 2022-10 041
Bogen, aus Kohlenstoffstahl, Verbindung durch Schweißen, für Rohrleitung aus Stahlrohr DIN EN 10216-2, nahtlos, für Klimakaltwasser, Außendurchmesser 21,3 mm.
Menge: 14,000 St

**04.39 T-Stück AD 168,3mm**
STLB-Bau 2022-10 041
T-Stück, aus Kohlenstoffstahl, Verbindung durch Schweißen, für Rohrleitung aus Stahlrohr DIN EN 10216-2, nahtlos, für Klimakaltwasser, Außendurchmesser 168,3 mm.
Menge: 35,000 St

**04.40 T-Stück reduziert AD 168,3mm x 76,1mm**
STLB-Bau 2022-10 041
T-Stück, reduziert, aus Kohlenstoffstahl, Verbindung durch Schweißen, für Rohrleitung aus Stahlrohr DIN EN 10216-2, nahtlos, für Klimakaltwasser, Außendurchmesser 168,3 mm, 2. Durchmesser 76,1 mm.
Menge: 3,000 St

**04.41 Reduzierstück AD 168,3mm x 139,7mm**
STLB-Bau 2022-10 041
Reduzierstück, aus Kohlenstoffstahl, Verbindung durch Schweißen, für Rohrleitung aus Stahlrohr DIN EN 10216-2, nahtlos, für Klimakaltwasser, Außendurchmesser 168,3 mm, 2. Durchmesser 139,7 mm.
Menge: 3,000 St

**04.42 Reduzierstück AD 168,3mm x 114,3mm**
STLB-Bau 2022-10 041
Reduzierstück, aus Kohlenstoffstahl, Verbindung durch Schweißen, für Rohrleitung aus Stahlrohr DIN EN 10216-2, nahtlos, für Klimakaltwasser, Außendurchmesser 168,3 mm, 2. Durchmesser 114,3 mm.
Menge: 15,000 St

**04.43 Reduzierstück AD 168,3mm x 76,1mm**
STLB-Bau 2022-10 041
Reduzierstück, aus Kohlenstoffstahl, Verbindung durch Schweißen, für Rohrleitung aus Stahlrohr DIN EN 10216-2, nahtlos, für Klimakaltwasser, Außendurchmesser 168,3 mm, 2. Durchmesser 76,1 mm.
Menge: 7,000 St

**04.44 Reduzierstück AD 168,3mm x 57mm**
STLB-Bau 2022-10 041
Reduzierstück, aus Kohlenstoffstahl, Verbindung durch Schweißen, für Rohrleitung aus Stahlrohr DIN EN 10216-2, nahtlos, für Klimakaltwasser, Außendurchmesser 168,3 mm, 2. Durchmesser 57 mm.
Menge: 4,000 St

**04.45 Reduzierstück AD 139,7mm x 114,3mm**
STLB-Bau 2022-10 041
Reduzierstück, aus Kohlenstoffstahl, Verbindung durch Schweißen, für Rohrleitung aus Stahlrohr DIN EN 10216-2, nahtlos, für Klimakaltwasser, Außendurchmesser 139,7 mm, 2. Durchmesser 114,3 mm.
Menge: 2,000 St

**04.46 Reduzierstück AD 139,7mm x 88,9mm**
STLB-Bau 2022-10 041
Reduzierstück, aus Kohlenstoffstahl, Verbindung durch Schweißen, für Rohrleitung aus Stahlrohr DIN EN 10216-2, nahtlos, für Klimakaltwasser, Außendurchmesser 139,7 mm, 2. Durchmesser 88,9 mm.
Menge: 3,000 St

**04.47 Gewölbter Boden Klöpperform AD 168,3mm**
STLB-Bau 2022-10 041
Gewölbter Boden, Klöpperform, aus Kohlenstoffstahl, Verbindung durch Schweißen, für Rohrleitung aus Stahlrohr DIN EN 10216-2, nahtlos, für Klimakaltwasser, Außendurchmesser 168,3 mm.
Menge: 2,000 St

**04.48 Einschweißmuffe zylindr. IG Rp1 1/4**
STLB-Bau 2022-10 041
Einschweißmuffe, mit zylindrischem Innengewinde, aus Kohlenstoffstahl, Verbindung durch Schweißen, für Rohrleitung aus Stahlrohr DIN EN 10216-2, nahtlos, für Klimakaltwasser, Gewindeanschluss Rp 1 1/4.
Menge: 8,000 St

**04.49 Einschweißmuffe zylindr. IG Rp3/4**
STLB-Bau 2022-10 041
Einschweißmuffe, mit zylindrischem Innengewinde, aus Kohlenstoffstahl, Verbindung durch Schweißen, für Rohrleitung aus Stahlrohr DIN EN 10216-2, nahtlos, für Klimakaltwasser, Gewindeanschluss Rp 3/4.
Menge: 16,000 St

**04.50 Einschweißmuffe zylindr. IG Rp1/2**
STLB-Bau 2022-10 041
Einschweißmuffe, mit zylindrischem Innengewinde, aus Kohlenstoffstahl, Verbindung durch Schweißen, für Rohrleitung aus Stahlrohr DIN EN 10216-2, nahtlos, für Klimakaltwasser, Gewindeanschluss Rp 1/2.
Menge: 52,000 St

**04.51 Übergangsstück AD 42,4 mm Rp 1 1/4**
Übergangsstück, aus Kohlenstoffstahl, für Rohrleitung aus Stahlrohr DIN EN 10216-1, nahtlos, mit Innengewinde, Außendurchmesser 42,4 mm, Gewindeanschluss Rp 1 1/4.
Menge: 8,000 St

**04.52 Übergangsstück AD 26,9 mm Rp 3/4**
Übergangsstück, aus Kohlenstoffstahl, für Rohrleitung aus Stahlrohr DIN EN 10216-1, nahtlos, mit Innengewinde, Außendurchmesser 26,9 mm, Gewindeanschluss Rp 3/4.
Menge: 8,000 St

**04.53 Übergangsstück AD 26,9 mm Rp 1/2**
Übergangsstück, aus Kohlenstoffstahl, für Rohrleitung aus Stahlrohr DIN EN 10216-1, nahtlos, mit Innengewinde, Außendurchmesser 26,9 mm, Gewindeanschluss Rp 1/2.
Menge: 32,000 St

**04.54 Übergangsstück AD 21,3 mm Rp 1/2**
Übergangsstück, aus Kohlenstoffstahl, für Rohrleitung aus Stahlrohr DIN EN 10216-1, nahtlos, mit Innengewinde, Außendurchmesser 21,3 mm, Gewindeanschluss Rp 1/2.
Menge: 33,000 St

**04.55 Blindflansch PN16 Stahl DN150**
STLB-Bau 2022-10 041
Blindflansch Form T (mit Dichtleiste) DIN EN 1092-1 PN 16, aus Stahl, einschl. Schrauben und Dichtung, DN 150.
Menge: 7,000 St

**04.56 Vorschweißflansch PN16 Stahl DN150**
STLB-Bau 2022-10 041
Vorschweißflansch DIN EN 1092-1 PN 16, aus Stahl, einschl. Schrauben und Dichtung, DN 150.
Menge: 143,000 St

**04.57 Vorschweißflansch PN16 Stahl DN125**
STLB-Bau 2022-10 041
Vorschweißflansch DIN EN 1092-1 PN 16, aus Stahl, einschl. Schrauben und Dichtung, DN 125.
Menge: 27,000 St

**04.58 Vorschweißflansch PN16 Stahl DN100**
STLB-Bau 2022-10 041
Vorschweißflansch DIN EN 1092-1 PN 16, aus Stahl, einschl. Schrauben und Dichtung, DN 100.
Menge: 17,000 St

**04.59 Mischventile beigestellt einbauen DN125**
STLB-Bau 2022-10 041
Mischventile, vom AG beigestellt, einbauen, Nenndruck 1,6 MPa (16 bar), DN 125.
Menge: 1,000 St

**04.60 Mischventile beigestellt einbauen DN100**
STLB-Bau 2022-10 041
Mischventile, vom AG beigestellt, einbauen, Nenndruck 1,6 MPa (16 bar), DN 100.
Menge: 1,000 St

**04.61 Wärmezähler beigestellt einbauen DN150**
STLB-Bau 2022-10 041
Wärmezähler, vom AG beigestellt, einbauen, mit Flanschanschluss, Nenndruck 1,6 MPa (16 bar), DN 150.
Menge: 1,000 St

**04.62 Messwert-/Kontaktgeber Einschweißmuffen beigestellt einbauen DN150**
STLB-Bau 2022-10 041
Messwert-/Kontaktgeber und Einschweißmuffen, vom AG beigestellt, einbauen, DN 150.
Menge: 32,000 St

**04.63 Tauchhülse Thermometer-Messelement L 100mm Stahl niro**
STLB-Bau 2022-10 041
Tauchhülse für Thermometer-Messelement, Einbaulänge 100 mm, mit Klemmringverschraubung, aus nichtrostendem Stahl, Werkstoff-Nr 1.4571, zum Einschrauben G 1/2, mit Schweißmuffe und Dichtung.
Menge: 24,000 St

**04.64 Absperrklappe mit Antrieb DN150**
Absperrklappe, als Endarmatur, mit Antrieb, Gehäuse aus Gusseisen EN-GJS-400-15, DN 150, Nenndruck 1,6 MPa (16 bar), für Klimakaltwasser, bis 70 Grad C, mit Taupunktsperre, weich dichtend, Klappenscheibe aus nichtrostendem Stahl, Welle aus nichtrostendem Stahl, mit elektromotorischem Antrieb, Stellsignal 2-Punkt 230 V AC, Schutzart IP 4X DIN EN 60529 (VDE 0470-1), mit Schalter für Endstellungsmeldung, 2-fach, Stellglied und Antrieb zusammengebaut, mit mechanischer Stellungsanzeige.

Hersteller und Typ '....................................................'
vom Bieter einzutragen.
Menge: 2,000 St

**04.65 Absperrklappe Endarmatur DN150**
STLB-Bau 2022-10 042
Absperrklappe, als Endarmatur, Gehäuse aus Gusseisen EN-GJS-400-15, DN 150, Nenndruck 1,6 MPa (16 bar), für Klimakaltwasser, bis 70 Grad C, mit Taupunktsperre, weich dichtend, Klappenscheibe aus nichtrostendem Stahl, Welle aus nichtrostendem Stahl, mit Rasterhebel und integriertem Thermometer,
Hersteller und Typ '....................................................'
vom Bieter einzutragen.
Menge: 51,000 St

**04.66 Absperrklappe Endarmatur DN125**
STLB-Bau 2022-10 042
Absperrklappe, als Endarmatur, Gehäuse aus Gusseisen EN-GJS-400-15, DN 125, Nenndruck 1,6 MPa (16 bar), für Klimakaltwasser, bis 70 Grad C, mit Taupunktsperre, weich dichtend, Klappenscheibe aus nichtrostendem Stahl, Welle aus nichtrostendem Stahl, mit Rasterhebel und integriertem Thermometer,
Hersteller und Typ '....................................................'
vom Bieter einzutragen.
Menge: 8,000 St

**04.67 Kugelhahn Rotguss PN16 DN32**
STLB-Bau 2022-10 041
Kugelhahn, Durchgangsform, mit Muffenanschluss, Gehäuse aus Rotguss, Betätigung mit Flügelgriff, Nenndruck 1,6 MPa (16 bar), DN 32.
Menge: 4,000 St

**04.68 Kugelhahn Rotguss PN16 DN25**
STLB-Bau 2022-10 041
Kugelhahn, Durchgangsform, mit Muffenanschluss, Gehäuse aus Rotguss, Betätigung mit Flügelgriff, Nenndruck 1,6 MPa (16 bar), DN 25.
Menge: 4,000 St

**04.69 Kugelhahn Rotguss PN16 DN20**
STLB-Bau 2022-10 041
Kugelhahn, Durchgangsform, mit Muffenanschluss, Gehäuse aus Rotguss, Betätigung mit Flügelgriff, Nenndruck 1,6 MPa (16 bar), DN 20.
Menge: 7,000 St

**04.70 Kugelhahn Rotguss PN16 DN15**
STLB-Bau 2022-10 041
Kugelhahn, Durchgangsform, mit Muffenanschluss, Gehäuse aus Rotguss, Betätigung mit Flügelgriff, Nenndruck 1,6 MPa (16 bar), DN 15.
Menge: 14,000 St

**04.71 Entleerungsarmatur Kugelhahn DN15**
STLB-Bau 2022-10 041
Entleerungsarmatur, als Kugelhahn, für Klimakaltwasser bis 70 Grad C, mit Flügelgriff, Durchgangsform, mit Verschlusskappe und Kette, Gehäuse aus Rotguss, weich dichtend, mit Gewindeanschluss, Nenndruck 1,6 MPa (16 bar), DN 15.
Menge: 22,000 St

**04.72 Maschinen-Glasthermometer 0-100GradC**
STLB-Bau 2022-10 041
Maschinen-Glasthermometer, Einbaulänge 70 mm, einschl. Tauchhülse, aus nichtrostendem Stahl, mit V-förmigen Gehäuse DIN 16190, Anzeigebereich 0 bis 100 Grad C, einschl. Schutzrohr.
Menge: 32,000 St

**04.73 Manometer**
Manometer
Anzeigebereich 0 - 10 bar, Federmanometer mit verstellbarer Markierung, Gehäusedurchmesser 100 mm, mit Manometerhahn aus Messing, Güteklasse 1
U-Rohr aus Stahl DN 15
kompl. mit Anschweißmuffe, Dicht- und Befestigungsmaterial
Menge: 18,000 St

**04.74 Rückschlagklappe Gusseisen DN150 PN16**
STLB-Bau 2022-10 041
Rückschlagklappe, Gehäuse aus Gusseisen, DN 150, Nenndruck 1,6 MPa (16 bar), mit Flanschanschluss, als Zwischenflanschausführung,
Hersteller und Typ '....................................................'
vom Bieter einzutragen.
Menge: 4,000 St

**04.75 Rückschlagklappe Gusseisen DN125 PN16**
STLB-Bau 2022-10 041
Rückschlagklappe, Gehäuse aus Gusseisen, DN 125, Nenndruck 1,6 MPa (16 bar), mit Flanschanschluss, als Zwischenflanschausführung,
Hersteller und Typ '....................................................'
vom Bieter einzutragen.
Menge: 2,000 St

**04.76 Schmutzfänger DN150 bis 70GradC PN16 EN-GJL-250**
STLB-Bau 2022-10 041
Schmutzfänger, DN 150, max. Betriebstemperatur bis 70 Grad C, Nenndruck 1,6 MPa (16 bar), mit Flanschanschluss, Gehäuse aus Gusseisen EN-GJL-250, mit Feinsieb, Gewindebohrung und Verschlussstopfen im Reinigungsverschluss,
Hersteller und Typ '....................................................'
vom Bieter einzutragen.
Menge: 2,000 St

**04.77 Gummimetall-Rohrverbinder DN 150**
Gummimetall-Rohrverbinder DN 150
zur Unterbrechung von unerwünschten Schall- und Geräuschübertragungen, glycolbeständig, PN16

Nennweite:  DN 150

Hersteller und Typ '....................................................'
vom Bieter einzutragen.
Menge: 8,000 St

**04.78 Gummimetall-Rohrverbinder DN 125**
Gummimetall-Rohrverbinder DN 125
zur Unterbrechung von unerwünschten Schall- und Geräuschübertragungen, glycolbeständig, PN16

Nennweite:  DN 125

Hersteller und Typ '....................................................'
vom Bieter einzutragen.
Menge: 4,000 St

**04.79 automatischer Schnell-/Großentlüfter**
automatischer Schnell-/Großentlüfter für Heiz- und Kühlwassersysteme bzw. geschlossene, flüssigkeitsgefüllte Anlagensysteme.
Armatur für die permanente Ableitung von Gasblasen aus entsprechend hierfür im Hydraulik-/Rohrleitungssystem vorgesehenen Hochpunkten oder Sammelstellen.
Gehäusewerkstoff :  Messing
Systemanschluss :  Rp 1/2
max. Betriebsüberdruck : 10 bar
max. Betriebstemperatur: 110 °C
Höhe: :  112 mm
Durchmesser :  65 mm

Hersteller und Typ '....................................................'
vom Bieter einzutragen.
Menge: 6,000 St

**04.80 Abscheider Luft Schmutz Magnetit Stahl PN16 DN150**
STLB-Bau 2022-10 041
Abscheider für Mikroblasen, Luft, Schmutz mit Magneten zur Magnetitabscheidung, aus Stahl, mit Flanschanschluss, max. Betriebstemperatur bis 70 Grad C, Nenndruck 1,6 MPa (16 bar), DN 150,
Hersteller und Typ '....................................................'
vom Bieter einzutragen.
Menge: 1,000 St

*Hinweis: Vorbemerkungen Edelstahlrohrleitung*
Kälterohrleitungen aus Edelstahlrohr in Stangen. Für geschlossene Kühlkreisläufe mit Wasser.
Je nach örtlichen Gegebenheiten (wie z.B. Steigeschacht, Doppelboden, etc.) sind Stangen von 3 bzw. 6 m Länge zu verwenden.
Die Rohre sind so anzuordnen, dass unnötige Rohr- kreuzungen vermieden werden und die Einzelwiderstände möglichst gering bleiben. Werden Rohre mit Rohrabschneider getrennt, so muss der entstandene Grat durch Fräsen entfernt werden. Bei der Gefällerichtung ist darauf zu achten, dass die Luft aus den Rohren entweichen kann, und dass die Anlage beim Entleeren vollständig leer laufen kann. Bei der Montage ist auf einen spannungsfreien Einbau der Anlage zu achten.
Die Rohrleitungen werden nicht gedämmt. Dennoch ist auf genügend Abstand zwischen den einzelnen Leitungen zu achten, dass sie einzeln isoliert werden könnten.
Nach Auftragserteilung sind sämtliche Rohrdimensionen zu überprüfen und Unstimmigkeiten der Bauleitung zu melden. Die Rohrnetzberechnung ist vor Montagebeginn der Bauleitung vorzulegen. Ferner sind alle Rohrleitungswege und -Trassen mit den übrigen Gewerken verantwortlich abzustimmen.
Sämtliche Demontage und Wiedermontage, die sich aus obigen Auflagen ergeben, gehen zu Lasten des Auftragnehmers. Die Rohre sind zu liefern, zu lagern, nach Baufortschritt evtl. umzulagern und fachgerecht zu montieren.
Verbindungen mit Pressfittings, einschl. Rohrbefestigung, Rohrschellen aus Stahl verzinkt mit körperschalldämmenden Einlagen aus PUR/PIR Schale, einschl. Gewindestange, Gewindeplatten, Muttern, Unterlegscheibe und Messing- Spreizdübel.
Die erforderlichen Kälterohrträger sowie Form- und Verbindungsstücke sind separat ausgeschrieben.

**04.81 Rohr Stahl niro Klimakaltwasser AD 35mm WD 1,5mm Pressen**
STLB-Bau 2022-10 041
Rohrleitung aus nichtrostenden Stahlrohren DIN EN 10217-7, Werkstoff-Nr 1.4520, für Klimakaltwasser, Außendurchmesser 35 mm, Wanddicke 1,5 mm, Verbindung durch Pressen, Form- und Verbindungsstücke werden gesondert vergütet, Verlegung in Gebäuden, Rohrbefestigungen werden gesondert vergütet, Arbeitshöhe des Montageortes bis 3,5 m über der Standfläche des hierfür erforderlichen Gerüstes.
Menge: 9,000 m

**04.82 Rohr Stahl niro Klimakaltwasser AD 28mm WD 1,2mm Pressen**
STLB-Bau 2022-10 041
Rohrleitung aus nichtrostenden Stahlrohren DIN EN 10217-7, Werkstoff-Nr 1.4520, für Klimakaltwasser, Außendurchmesser 28 mm, Wanddicke 1,2 mm, Verbindung durch Pressen, Form- und Verbindungsstücke werden gesondert vergütet, Verlegung in Gebäuden, Rohrbefestigungen werden gesondert vergütet, Arbeitshöhe des Montageortes bis 3,5 m über der Standfläche des hierfür erforderlichen Gerüstes.
Menge: 18,000 m

**04.83 Rohr Stahl niro Klimakaltwasser AD 22mm WD 1,2mm Pressen**
STLB-Bau 2022-10 041
Rohrleitung aus nichtrostenden Stahlrohren DIN EN 10217-7, Werkstoff-Nr 1.4520, für Klimakaltwasser, Außendurchmesser 22 mm, Wanddicke 1,2 mm, Verbindung durch Pressen, Form- und Verbindungsstücke werden gesondert vergütet, Verlegung in Gebäuden, Rohrbefestigungen werden gesondert vergütet, Arbeitshöhe des Montageortes bis 3,5 m über der Standfläche des hierfür erforderlichen Gerüstes.
Menge: 11,000 m

**04.84 Rohraufhängung Stahl verz L 0,5-1m DN32**
STLB-Bau 2022-10 042
Rohraufhängung, aus verzinktem Stahl, mit Einlage aus PUR/PIR-Schale, diffusionsdicht verklebt, Stirnscheiben für Anschlussverklebung an geschlossenzelliger Weichschaumdämmung, Mantel mit selbstklebender Aluminiumfolie und Aluminiumblech für Befestigung mit außenliegender Flachstahlschelle Länge Aufhängung über 0,5 bis 1 m, Rohr aus nichtrostendem Stahl, DN 32.
Menge: 4,000 St

**04.85 Rohraufhängung Stahl verz L 0,5-1m DN25**
STLB-Bau 2022-10 042
Rohraufhängung, aus verzinktem Stahl, mit Einlage aus PUR/PIR-Schale, diffusionsdicht verklebt, Stirnscheiben für Anschlussverklebung an geschlossenzelliger Weichschaumdämmung, Mantel mit selbstklebender Aluminiumfolie und Aluminiumblech für Befestigung mit außenliegender Flachstahlschelle Länge Aufhängung über 0,5 bis 1 m, Rohr aus nichtrostendem Stahl, DN 25.
Menge: 8,000 St

**04.86 Rohraufhängung Stahl verz L 0,5-1m DN20**
STLB-Bau 2022-10 042
Rohraufhängung, aus verzinktem Stahl, mit Einlage aus PUR/PIR-Schale, diffusionsdicht verklebt, Stirnscheiben für Anschlussverklebung an geschlossenzelliger Weichschaumdämmung, Mantel mit selbstklebender Aluminiumfolie und Aluminiumblech für Befestigung mit außenliegender Flachstahlschelle Länge Aufhängung über 0,5 bis 1 m, Rohr aus nichtrostendem Stahl, DN 20.
Menge: 4,000 St

**04.87 Bogen Klimakaltwasser Stahl niro AD 35mm**
STLB-Bau 2022-10 041
Bogen, aus nichtrostendem Stahl, Verbindung durch Pressen, für Klimakaltwasser, für Rohrleitung aus nichtrostenden Stahlrohren, Außendurchmesser 35 mm.
Menge: 5,000 St

**04.88 Bogen Klimakaltwasser Stahl niro AD 28mm**
STLB-Bau 2022-10 041
Bogen, aus nichtrostendem Stahl, Verbindung durch Pressen, für Klimakaltwasser, für Rohrleitung aus nichtrostenden Stahlrohren, Außendurchmesser 28 mm.
Menge: 18,000 St

**04.89 Bogen Klimakaltwasser Stahl niro AD 22mm**
STLB-Bau 2022-10 041
Bogen, aus nichtrostendem Stahl, Verbindung durch Pressen, für Klimakaltwasser, für Rohrleitung aus nichtrostenden Stahlrohren, Außendurchmesser 22 mm.
Menge: 11,000 St

**04.90 T-Stück Klimakaltwasser Stahl niro AD 35mm**
STLB-Bau 2022-10 041
T-Stück, aus nichtrostendem Stahl, Verbindung durch Pressen, für Klimakaltwasser, für Rohrleitung aus nichtrostenden Stahlrohren, Außendurchmesser 35 mm.
Menge: 3,000 St

**04.91 T-Stück reduziert Klimakaltwasser Stahl niro AD 35mm x 28mm**
STLB-Bau 2022-10 041
T-Stück, reduziert, aus nichtrostendem Stahl, Verbindung durch Pressen, für Klimakaltwasser, für Rohrleitung aus nichtrostenden Stahlrohren, Außendurchmesser 35 mm, 2. Durchmesser 28 mm.
Menge: 3,000 St

**04.92 T-Stück Klimakaltwasser AD 35mm x Rp1/2**
T-Stück, aus nichtrostendem Stahl, Verbindung durch Pressen, für Klimakaltwasser, für Rohrleitung aus nichtrostenden Stahlrohren, Außendurchmesser 35 mm, 2. Durchmesser Rp1/2" Innengewinde
Menge: 2,000 St

**04.93 Reduzierstück Klimakaltwasser Stahl niro AD 35mm x 28mm**
STLB-Bau 2022-10 041
Reduzierstück, aus nichtrostendem Stahl, Verbindung durch Pressen, für Klimakaltwasser, für Rohrleitung aus nichtrostenden Stahlrohren, Außendurchmesser 35 mm, 2. Durchmesser 28 mm.
Menge: 4,000 St

**04.94 Reduzierstück Klimakaltwasser Stahl niro AD 35mm x 22mm**
STLB-Bau 2022-10 041
Reduzierstück, aus nichtrostendem Stahl, Verbindung durch Pressen, für Klimakaltwasser, für Rohrleitung aus nichtrostenden Stahlrohren, Außendurchmesser 35 mm, 2. Durchmesser 22 mm.
Menge: 1,000 St

**04.95 Übergangsstück kon. AG Klimakaltwasser Stahl niro AD 35mm**
STLB-Bau 2022-10 041
Übergangsstück, mit konischem Außengewinde, aus nichtrostendem Stahl, Verbindung durch Pressen, für Klimakaltwasser, für Rohrleitung aus nichtrostenden Stahlrohren, Außendurchmesser 35 mm, Gewindeanschluss R 1 1/4.
Menge: 4,000 St

**04.96 Übergangsstück kon. AG Klimakaltwasser Stahl niro AD 28mm**
STLB-Bau 2022-10 041
Übergangsstück, mit konischem Außengewinde, aus nichtrostendem Stahl, Verbindung durch Pressen, für Klimakaltwasser, für Rohrleitung aus nichtrostenden Stahlrohren, Außendurchmesser 28 mm, Gewindeanschluss R 1.
Menge: 4,000 St

**04.97 Übergangsstück kon. AG Klimakaltwasser Stahl niro AD 22mm**
STLB-Bau 2022-10 041
Übergangsstück, mit konischem Außengewinde, aus nichtrostendem Stahl, Verbindung durch Pressen, für Klimakaltwasser, für Rohrleitung aus nichtrostenden Stahlrohren, Außendurchmesser 22 mm, Gewindeanschluss R 1/2.
Menge: 2,000 St

**04.98 Kugelhahn Klimakaltwasser Stahl niro PN16 DN32**
STLB-Bau 2022-10 041
Kugelhahn, für Klimakaltwasser, max. Betriebstemperatur bis 120 Grad C, Durchgangsform, mit Muffenanschluss, Gehäuse aus nichtrostendem Stahl, Betätigung mit Hebel, Nenndruck 1,6 MPa (16 bar), DN 32.
Menge: 1,000 St

**04.99 Kugelhahn Klimakaltwasser Stahl niro PN16 DN25**
STLB-Bau 2022-10 041
Kugelhahn, für Klimakaltwasser, max. Betriebstemperatur bis 120 Grad C, Durchgangsform, mit Muffenanschluss, Gehäuse aus nichtrostendem Stahl, Betätigung mit Hebel, Nenndruck 1,6 MPa (16 bar), DN 25.
Menge: 1,000 St

**04.100 Kugelhahn Klimakaltwasser Stahl niro PN16 DN20**
STLB-Bau 2022-10 041
Kugelhahn, für Klimakaltwasser, max. Betriebstemperatur bis 120 Grad C, Durchgangsform, mit Muffenanschluss, Gehäuse aus nichtrostendem Stahl, Betätigung mit Hebel, Nenndruck 1,6 MPa (16 bar), DN 20.
Menge: 1,000 St

### Titel 05 Havarielüftung Kältemaschinenräume

#### Bereich 05.01 Rückbau

**05.01.1 Luftleitung Formstück Befestigung Stahl verz Kanten-L bis 500mm abbrechen v.Hand laden transp. LKW AN entsorgen nicht schadstoffbelastet AVV170405 Vergüt.Entsorg. AN**
STLB-Bau 2022-10 084
Abbruch der Luftleitung einschl. der Form- und Verbindungsstücke und Befestigungen, aus verzinktem Stahl, Kantenlänge bis 500 mm, im Gebäude, Ausführung in allen Geschossen, Höhe bis 6 m, im Rahmen einer Teilabbruchmaßnahme,
Abbruch von Hand/mit handgeführten Kleingeräten, Ausführung erschütterungsarm DIN 4150, lärmarm, Lärmpegel max. 80 dB(A), staubarm TRGS 559, ohne Funkenfreisetzung, ohne Untergrundbeschädigung, ohne Wasserfreisetzung,
aufgenommene Stoffe sammeln, auf LKW des AN laden, transportieren, entsorgen, zum Lager/zur Anlage nach Wahl des AN,
Abfall ist nicht gefährlich, nicht schadstoffbelastet, Abfallschlüssel nach AVV (Abfallverzeichnis-Verordnung) 170405 Eisen und Stahl,
Vergütung der Entsorgung übernimmt AN.
Menge: 5,000 m2

**05.01.2 Luftleitung Formstück Befestigung Stahl verz Kanten-L 500-1000mm abbrechen v.Hand laden transp. LKW AN entsorgen nicht schadstoffbelastet AVV170405 Vergüt.Entsorg. AN**
STLB-Bau 2022-10 084
Abbruch der Luftleitung einschl. der Form- und Verbindungsstücke und Befestigungen, aus verzinktem Stahl, Kantenlänge über 500 bis 1000 mm, im Gebäude, Ausführung in allen Geschossen, Höhe bis 6 m, im Rahmen einer Teilabbruchmaßnahme,
Abbruch von Hand/mit handgeführten Kleingeräten, Ausführung erschütterungsarm DIN 4150, lärmarm, Lärmpegel max. 80 dB(A), staubarm TRGS 559, ohne Funkenfreisetzung, ohne Untergrundbeschädigung, ohne Wasserfreisetzung,
aufgenommene Stoffe sammeln, auf LKW des AN laden, transportieren, entsorgen, zum Lager/zur Anlage nach Wahl des AN,
Abfall ist nicht gefährlich, nicht schadstoffbelastet, Abfallschlüssel nach AVV (Abfallverzeichnis-Verordnung) 170405 Eisen und Stahl,
Vergütung der Entsorgung übernimmt AN.
Menge: 10,000 m2

**05.01.3 Luftleitung Stahl verz DN250-300 abbrechen v.Hand laden transp. LKW AN entsorgen nicht schadstoffbelastet AVV170405 Vergüt.Entsorg. AN**
STLB-Bau 2022-10 084
Abbruch der Luftleitung aus verzinktem Stahl, Nenndurchmesser über DN 250 bis DN 300, im Gebäude, Ausführung in allen Geschossen, Höhe bis 6 m, im Rahmen einer Teilabbruchmaßnahme,
Abbruch von Hand/mit handgeführten Kleingeräten, Ausführung erschütterungsarm DIN 4150, lärmarm, Lärmpegel max. 80 dB(A), staubarm TRGS 559, ohne Funkenfreisetzung, ohne Untergrundbeschädigung, ohne Wasserfreisetzung,
aufgenommene Stoffe sammeln, auf LKW des AN laden, transportieren, entsorgen, zum Lager/zur Anlage nach Wahl des AN,
Abfall ist nicht gefährlich, nicht schadstoffbelastet, Abfallschlüssel nach AVV (Abfallverzeichnis-Verordnung) 170405 Eisen und Stahl,
Vergütung der Entsorgung übernimmt AN.
Menge: 30,000 m

**05.01.4 Luftleitungsformstück Stahl verz DN250-300 abbrechen v.Hand laden transp. LKW AN entsorgen nicht schadstoffbelastet AVV170405 Vergüt.Entsorg. AN**
STLB-Bau 2022-10 084
Abbruch des Luftleitungsformstücks aus verzinktem Stahl, Nenndurchmesser über DN 250 bis DN 300, im Gebäude, Ausführung in allen Geschossen, Höhe bis 6 m, im Rahmen einer Teilabbruchmaßnahme,
Abbruch von Hand/mit handgeführten Kleingeräten, Ausführung erschütterungsarm DIN 4150, lärmarm, Lärmpegel max. 80 dB(A), staubarm TRGS 559, ohne Funkenfreisetzung, ohne Untergrundbeschädigung, ohne Wasserfreisetzung,
aufgenommene Stoffe sammeln, auf LKW des AN laden, transportieren, entsorgen, zum Lager/zur Anlage nach Wahl des AN,
Abfall ist nicht gefährlich, nicht schadstoffbelastet, Abfallschlüssel nach AVV (Abfallverzeichnis-Verordnung) 170405 Eisen und Stahl,
Vergütung der Entsorgung übernimmt AN.
Menge: 25,000 St

**05.01.5 Axialventilator abbrechen v.Hand laden transp. LKW AN nicht schadstoffbelastet**
Abbruch des Axialventilators, für Abluft, ohne Schwingungsdämpfer, mit Elektromotor, Gehäuse aus verzinktem Stahl, Einzelgewicht über 20 bis 50 kg, im Rahmen einer Teilabbruchmaßnahme, Ausführung innerhalb des Bauwerks, vor Ort zerlegbar, Ausführung im Kellergeschoss, Abbruch von Hand/mit handgeführten Kleingeräten, Ausführung erschütterungsarm DIN 4150, lärmarm, Lärmpegel max. 80 dB(A), staubarm TRGS 559, ohne Funkenfreisetzung, ohne Untergrundbeschädigung, ohne Wasserfreisetzung, aufgenommene Stoffe zur Entsorgung sortieren, sammeln,
auf LKW des AN laden, transportieren, entsorgen, zum Lager/zur Anlage nach Wahl des AN,
Abfall ist nicht gefährlich, nicht schadstoffbelastet,
Vergütung der Entsorgung übernimmt AN.
Menge: 2,000 St

**05.01.6 Brandschutzklappe RLT Gehäuse Stahl verz DN250 abbrechen v.Hand laden transp. LKW AN nicht schadstoffbelastet**
Abbruch der Brandschutzklappe RLT, Gehäuse verzinktem Stahl, DN 250, Einzelgewicht über 20 bis 50 kg, im Rahmen einer Teilabbruchmaßnahme, Ausführung innerhalb des Bauwerks,
Arbeitshöhe der zu bearbeitenden Fläche
bis 5,5 m über der Standfläche des hierfür erforderlichen Gerüstes,
Gerüst wird gesondert vergütet, vor Ort nicht zerlegbar, Ausführung im Kellergeschoss, Abbruch von Hand/mit handgeführten Kleingeräten, Ausführung erschütterungsarm DIN 4150, lärmarm, Lärmpegel max. 80 dB(A), staubarm TRGS 559, ohne Funkenfreisetzung, ohne Untergrundbeschädigung, ohne Wasserfreisetzung,
aufgenommene Stoffe zur Entsorgung sortieren, sammeln,
auf LKW des AN laden, transportieren, entsorgen, zum Lager/zur Anlage nach Wahl des AN,
Abfall ist nicht gefährlich, nicht schadstoffbelastet,
Vergütung der Entsorgung übernimmt AN.
Menge: 2,000 St

**05.01.7 Durchbruch herstellen Stahlbeton 900-1000cm2 T 20-25cm 24kN/m3 Geräteeinsatz mgl. laden transp. LKW AN entsorgen nicht schadstoffbelastet AVV170101 Vergüt.Entsorg. AN**
STLB-Bau 2022-10 084
Durchbruch herstellen, Untergrundfläche senkrecht, in Stahlbeton, Normalbeton, ohne Bekleidungen und Beschichtungen, Einzelöffnung über 900 bis 1000 cm2, Tiefe über 20 bis 25 cm, Hilfsschnitte werden nicht gesondert vergütet, Wichte des Abbruchstoffes DIN EN 1991-1-1 24 kN/m3, Geräteeinsatz ist möglich, max. Gesamtgewicht bis 0,5 t, Ausführung innerhalb des Bauwerks, Ausführung im Erdgeschoss, Arbeitshöhe bis 4,5 m,
aufgenommene Stoffe sammeln, ohne Zerkleinerung, auf LKW des AN laden, transportieren, entsorgen, zum Lager/zur Anlage nach Wahl des AN,
Abfall ist nicht gefährlich, nicht schadstoffbelastet, Zuordnung Z 0 (uneingeschränkter Einbau), Abfallschlüssel nach AVV (Abfallverzeichnis-Verordnung) 170101 Beton,
Vergütung der Entsorgung übernimmt AN.
Menge: 2,000 St

**05.01.8 Durchbruch herstellen Stahlbeton 3000-5000cm2 T 20-25cm 24kN/m3 Geräteeinsatz mgl. laden transp. Bahnwagen AN entsorgen nicht schadstoffbelastet AVV170101 Vergüt.Entsorg. AN**
STLB-Bau 2022-10 084
Durchbruch herstellen, Untergrundfläche senkrecht, in Stahlbeton, Normalbeton, ohne Bekleidungen und Beschichtungen, Einzelöffnung über 3000 bis 5000 cm2, Tiefe über 20 bis 25 cm, Hilfsschnitte werden nicht gesondert vergütet, Wichte des Abbruchstoffes DIN EN 1991-1-1 24 kN/m3, Geräteeinsatz ist möglich, max. Gesamtgewicht bis 0,5 t, Ausführung innerhalb des Bauwerks, Ausführung im Erdgeschoss, Arbeitshöhe bis 4,5 m,
aufgenommene Stoffe sammeln, ohne Zerkleinerung, auf Bahnwagen des AN laden, transportieren, entsorgen, zum Lager/zur Anlage nach Wahl des AN,
Abfall ist nicht gefährlich, nicht schadstoffbelastet, Zuordnung Z 0 (uneingeschränkter Einbau), Abfallschlüssel nach AVV (Abfallverzeichnis-Verordnung) 170101 Beton,
Vergütung der Entsorgung übernimmt AN.
Menge: 1,000 St

#### Bereich 05.02 Neubau

**05.02.1 Luftltg rechteckig Stahl verz gefalzt Kanten-L bis 500mm H 3,5-5m Aufhänge-/Auflagekonstruktion schallg.**
STLB-Bau 2021-10 075
Luftleitung, rechteckig, Dichtheitsklasse C DIN EN 1507, aus verzinktem Stahl, gefalzt, Maße DIN EN 1505, Kantenlänge bis 500 mm, Verbindung mit Winkelflansch, aus verzinktem Stahl, mit Schrauben aus nichtrostendem Stahl und Dichtung, min./max. Temperatur der geförderten Luft -15 bis 80 Grad C, Montagehöhe über Gelände/Fußboden über 3,5 bis 5 m, mit Aufhänge-/Auflagekonstruktion DIN EN 12236, schallgedämmt, befestigen mit Befestigungsmitteln mit bauaufsichtlichem Verwendbarkeitsnachweis einschl. Bohrungen, Befestigungsuntergrund Stahlbeton.
Menge: 5,000 m2

**05.02.2 Luftltg rechteckig Stahl verz gefalzt Kanten-L bis 500mm H 3,5-5m Aufhänge-/Auflagekonstruktion schallg.**
STLB-Bau 2021-10 075
Luftleitung, rechteckig, Dichtheitsklasse C DIN EN 1507, aus verzinktem Stahl, gefalzt, Maße DIN EN 1505, Kantenlänge bis 500 mm, Verbindung mit Winkelflansch, aus verzinktem Stahl, mit Schrauben aus nichtrostendem Stahl und Dichtung, min./max. Temperatur der geförderten Luft -15 bis 80 Grad C, Montagehöhe über Gelände/Fußboden über 3,5 bis 5 m, mit Aufhänge-/Auflagekonstruktion DIN EN 12236, schallgedämmt, befestigen mit Befestigungsmitteln mit bauaufsichtlichem Verwendbarkeitsnachweis einschl. Bohrungen, Befestigungsuntergrund Stahlbeton.
Menge: 45,000 m2

**05.02.3 Luftltg rechteckig Stahl verz gefalzt Kanten-L 1500-2000mm H 3,5-5m Aufhänge-/Auflagekonstruktion schallg.**
STLB-Bau 2021-10 075
Luftleitung, rechteckig, Dichtheitsklasse C DIN EN 1507, aus verzinktem Stahl, gefalzt, Maße DIN EN 1505, Kantenlänge über 1500 bis 2000 mm, Verbindung mit Winkelflansch, aus verzinktem Stahl, mit Schrauben aus nichtrostendem Stahl und Dichtung, min./max. Temperatur der geförderten Luft -15 bis 80 Grad C, Montagehöhe über Gelände/Fußboden über 3,5 bis 5 m, mit Aufhänge-/Auflagekonstruktion DIN EN 12236, schallgedämmt, befestigen mit Befestigungsmitteln mit bauaufsichtlichem Verwendbarkeitsnachweis einschl. Bohrungen, Befestigungsuntergrund Stahlbeton.
Menge: 15,000 m2

**05.02.4 Formstück Luftltg rechteckig Stahl verz gefalzt Kanten-L 500-1000mm H 3,5-5m**
STLB-Bau 2021-10 075
Formstück für Luftleitung, rechteckig, Luftdichtheitsklasse C DIN EN 1507, aus verzinktem Stahl, gefalzt, Maße DIN EN 1505, Kantenlänge über 500 bis 1000 mm, Verbindung mit Winkelflansch, aus verzinktem Stahl, mit Schrauben aus nichtrostendem Stahl und Dichtung, min./max. Temperatur der geförderten Luft -15 bis 80 Grad C, Montagehöhe über Gelände/Fußboden über 3,5 bis 5 m, mit Aufhänge-/Auflagekonstruktion DIN EN 12236, schallgedämmt, befestigen mit Befestigungsmitteln mit bauaufsichtlichem Verwendbarkeitsnachweis einschl. Bohrungen, Befestigungsuntergrund Stahlbeton.
Menge: 15,000 m2

**05.02.5 Luftltg rund ATC3 Stahl verz längsgefalzt DN400 -750-1000Pa H 3,5-5m Aufhänge-/Auflagekonstruktion schallg.**
STLB-Bau 2021-10 075
Luftleitung, rund, Luftdichtheitsklasse ATC3 DIN EN 16798-3, aus verzinktem Stahl, längsgefalzt, Maße DIN EN 1506, DN 400, mit Einsteckende, mit Lippendichtung, geschraubt/genietet, min./max. Temperatur der geförderten Luft -15 bis 80 Grad C, Druckbereich von -750 bis 1000 Pa, Montagehöhe über Gelände/Fußboden über 3,5 bis 5 m, mit Aufhänge-/Auflagekonstruktion DIN EN 12236, schallgedämmt, befestigen mit Befestigungsmitteln mit bauaufsichtlichem Verwendbarkeitsnachweis einschl. Bohrungen, Befestigungsuntergrund Stahlbeton.
Menge: 40,000 m

**05.02.6 Bogen Luftleitg rund 90Grad Stahl verz DN400 H 3,5-5m**
STLB-Bau 2021-10 075
Bogen, für Luftleitung, rund, Luftdichtheitsklasse ATC3 DIN EN 16798-3, 90 Grad, aus verzinktem Stahl, DN 400, mit Einsteckenden, mit Lippendichtung, geschraubt/genietet, mit Dichtungsband, min./max. Temperatur der geförderten Luft -15 bis 80 Grad C, Druckbereich von -750 bis 1000 Pa, Montagehöhe über Gelände/Fußboden über 3,5 bis 5 m, mit Aufhänge-/Auflagekonstruktion DIN EN 12236, schallgedämmt, befestigen mit Befestigungsmitteln mit bauaufsichtlichem Verwendbarkeitsnachweis einschl. Bohrungen, Befestigungsuntergrund Stahlbeton.
Menge: 20,000 St

**05.02.7 Bogen Luftleitg rund 45Grad Stahl verz DN400 H 3,5-5m**
STLB-Bau 2021-10 075
Bogen, für Luftleitung, rund, Luftdichtheitsklasse ATC3 DIN EN 16798-3, 45 Grad, aus verzinktem Stahl, DN 400, mit Einsteckenden, mit Lippendichtung, geschraubt/genietet, mit Dichtungsband, min./max. Temperatur der geförderten Luft -15 bis 80 Grad C, Druckbereich von -750 bis 1000 Pa, Montagehöhe über Gelände/Fußboden über 3,5 bis 5 m, mit Aufhänge-/Auflagekonstruktion DIN EN 12236, schallgedämmt, befestigen mit Befestigungsmitteln mit bauaufsichtlichem Verwendbarkeitsnachweis einschl. Bohrungen, Befestigungsuntergrund Stahlbeton.
Menge: 6,000 St

**05.02.8 Übergangsstück Luftleitg rund konisch Stahl verz DN400 H 3,5-5m**
STLB-Bau 2021-10 075
Übergangsstück, für Luftleitung, rund, Luftdichtheitsklasse ATC3 DIN EN 16798-3, konisch, Maße DIN EN 1506, aus verzinktem Stahl, größter DN 400, mit Einsteckenden, mit Lippendichtung, geschraubt/genietet, mit Dichtungsband, min./max. Temperatur der geförderten Luft -15 bis 80 Grad C, Druckbereich von -750 bis 1000 Pa, Montagehöhe über Gelände/Fußboden über 3,5 bis 5 m, mit Aufhänge-/Auflagekonstruktion DIN EN 12236, schallgedämmt, befestigen mit Befestigungsmitteln mit bauaufsichtlichem Verwendbarkeitsnachweis einschl. Bohrungen, Befestigungsuntergrund Stahlbeton.
Menge: 5,000 St

**05.02.9 Enddeckel Luftleitg rund Stahl verz DN400 H 3,5-5m**
STLB-Bau 2021-10 075
Enddeckel, für Luftleitung, rund Luftdichtheitsklasse ATC3 DIN EN 16798-3, Maße DIN EN 1506, aus verzinktem Stahl, DN 400, zum Einstecken, mit Lippendichtung, min./max. Temperatur der geförderten Luft -15 bis 80 Grad C, Druckbereich von -750 bis 1000 Pa, Montagehöhe über Gelände/Fußboden über 3,5 bis 5 m, mit Aufhänge-/Auflagekonstruktion DIN EN 12236, schallgedämmt, befestigen mit Befestigungsmitteln mit bauaufsichtlichem Verwendbarkeitsnachweis einschl. Bohrungen, Befestigungsuntergrund Stahlbeton.
Menge: 5,000 St

**05.02.10 Muffe Luftleitg rund Stahl verz DN400 H 3,5-5m**
STLB-Bau 2021-10 075
Muffe, für Luftleitung, rund Luftdichtheitsklasse ATC3 DIN EN 16798-3, Maße DIN EN 1506, aus verzinktem Stahl, DN 400, min./max. Temperatur der geförderten Luft -15 bis 80 Grad C, Druckbereich von -750 bis 1000 Pa, Montagehöhe über Gelände/Fußboden über 3,5 bis 5 m, mit Aufhänge-/Auflagekonstruktion DIN EN 12236, schallgedämmt, befestigen mit Befestigungsmitteln mit bauaufsichtlichem Verwendbarkeitsnachweis einschl. Bohrungen, Befestigungsuntergrund Stahlbeton.
Menge: 10,000 St

**05.02.11 Muffe Luftleitg rund Stahl verz DN355 H 3,5-5m**
STLB-Bau 2021-10 075
Muffe, für Luftleitung, rund Luftdichtheitsklasse ATC3 DIN EN 16798-3, Maße DIN EN 1506, aus verzinktem Stahl, DN 355, min./max. Temperatur der geförderten Luft -15 bis 80 Grad C, Druckbereich von -750 bis 1000 Pa, Montagehöhe über Gelände/Fußboden über 3,5 bis 5 m, mit Aufhänge-/Auflagekonstruktion DIN EN 12236, schallgedämmt, befestigen mit Befestigungsmitteln mit bauaufsichtlichem Verwendbarkeitsnachweis einschl. Bohrungen, Befestigungsuntergrund Stahlbeton.
Menge: 5,000 St

**05.02.12 Rückschlagklappe DN400**
STLB-Bau 2021-10 075
Rückschlagklappe, rund, DN 400, Verbindung mit Einsteckenden, mit Lippendichtung, mit Dichtungsband.
Menge: 4,000 St

**05.02.13 Brandschutzklappe EI90S Gehäuse Stahl verz DN400 elektr Antrieb Federrücklauf IP54**
STLB-Bau 2021-10 075
Brandschutzklappe DIN EN 15650, Klassifizierung EI 90 S DIN EN 13501-3, beidseitig geprüft DIN EN 1366-2, für vertikalen und horizontalen Einbau, Achslage waagerecht oder senkrecht, rauchdicht, Gehäuse aus verzinktem Stahl, rund, DN 400, Luftdichtheitsklasse C DIN EN 1751, Einbau in massive Wand, Nasseinbau, mit Absperrklappenblatt aus mineralischem Baustoff, mit thermoelektrischer Auslösung, Auslösetemperatur 95 Grad C (für Warmluftheizungen), mit elektrischem Antrieb mit Federrücklauf und integrierten Endlageschaltern, Schutzart IP 54 DIN EN 60529 (VDE 0470-1).
Menge: 8,000 St

**05.02.14 Axialventilator Abluft Volumenstrom 4260 m3/h Gehäuse Stahl verz**
STLB-Bau 2021-10 075
Axialventilator, für Luftleitungseinbau, für Abluft, spezifische Ventilatorleistung SFP 3 DIN EN 16798-3, Leistungsaufnahme Klasse P3 DIN EN 13053, saug- und druckseitig angeschlossen,
Volumenstrom '4260' m3/h, mit Motor, Bemessungsbetriebsspannung 230/400 V AC, Schutzart IP 44 DIN EN 60529 (VDE 0470-1), mit Ventilatorgehäuse, für vertikalen Einbau, aus verzinktem Stahl, Laufrad dynamisch ausgewuchtet, DIN ISO 21940-11, Gütestufe G 6.3, mit Schutzvorrichtungen DIN EN ISO 13857, saugseitig, aus verzinktem Stahl, Luftleitungsanschluss druckseitig.
Menge: 2,000 St

**05.02.15 Luftgitter Stahl verz B 1500mm H 250mm**
Luftgitter für Einbau in runde Luftleitungen, aus profilierten Blechen aus verzinktem Stahl, Frontrahmen profiliert, mit sichtbarer Schraubbefestigung, mit Dichtung, mit waagerechten, einzeln verstellbaren Lamellen, Breite 1500 mm, Höhe 250 mm.
Menge: 2,000 St

**05.02.16 Wetterschutzgitter rechteckig B 400mm H 800mm Stahl**
STLB-Bau 2021-10 075
Wetterschutzgitter, für Fortluft, rechteckig, Nennbreite 400 mm, Nennhöhe 800 mm, Rahmen und Lamellen aus Stahl, korrosionsgeschützt, mit Vogelschutzgitter aus verzinktem Stahl.
Menge: 1,000 St

**05.02.17 Wetterschutzgitter rechteckig B 400mm H 800mm Stahl**
STLB-Bau 2021-10 075
Wetterschutzgitter, für Außenluft, rechteckig, Nennbreite 400 mm, Nennhöhe 800 mm, Rahmen und Lamellen aus Stahl, korrosionsgeschützt, mit Vogelschutzgitter aus verzinktem Stahl.
Menge: 1,000 St

### Titel 06 Sonstiges

**06.1 Bezeichnungsschild mehrschichtig Kunststoff H 40mm B 100mm**
STLB-Bau 2022-10 042
Bezeichnungsschild, Farbe und Beschriftung nach Angaben des AG, aus mehrschichtigem Kunststoff, Beschriftung 2-zeilig, geprägt, rechteckig, Höhe 40 mm, Breite 100 mm.
Menge: 65,000 St

**06.2 Wasserglykolfüllung 66/34**
Kühlwasserkreislauf mit einem vorgemischten Wasser/Glykolgemisch, mit Inhibitoren zum Schutz vor Korrosion und Ablagerungen, kompl. liefern, füllen und entlüften, einschl. allem notwendigen Zubehör..
Ethylenglykol  34%
Wasser  66%
Menge: 15500,000 l

**06.3 Kernbohrung Beton Durchm. 150-200mm T 20-25cm v.Hand nicht schadstoffbelastet**
STLB-Bau 2022-10 084
Kernbohrung, Untergrundfläche waagerecht, Bohrkernsicherung nicht erforderlich, aus unbewehrtem Beton, Normalbeton, Bohrdurchmesser über 150 bis 200 mm, Bohrtiefe über 20 bis 25 cm, Wichte des Abbruchstoffes DIN EN 1991-1-1 24 kN/m3, Arbeitshöhe bis 3,65 m, von Hand/mit handgeführten Kleingeräten, Ausführung innerhalb des Bauwerks, Ausführung in allen Geschossen,
aufgenommene Stoffe sammeln, ohne Zerkleinerung, auf LKW des AN laden, transportieren, entsorgen, zum Lager/zur Anlage nach Wahl des AN,
Abfall ist nicht gefährlich, nicht schadstoffbelastet, Zuordnung Z 0 (uneingeschränkter Einbau), Abfallschlüssel nach AVV (Abfallverzeichnis-Verordnung) 170101 Beton,
Vergütung der Entsorgung übernimmt AN.
Menge: 2,000 St

**06.4 Brandschutzabschottung Rohr Stahl R90 AD 168,3mm Gebäude Wand D 240mm Durchm. 150-200mm**
STLB-Bau 2022-10 047
Brandschutzabschottung von Rohrleitung aus Stahl, mit allgemeinem bauaufsichtlichen Prüfzeugnis/allgemeiner bauaufsichtlicher Zulassung, Feuerwiderstandsklasse R 90 DIN EN 13501-2,
Rohrleitung nicht gedämmt, Rohraußendurchmesser 168,3 mm, Verlegung im Gebäude, Arbeitshöhe des Montageortes bis 3,5 m über der Standfläche des hierfür erforderlichen Gerüstes, Wand aus Stahlbeton, Dicke 240 mm, runder Durchbruch ohne Hüllrohr, Durchmesser über 150 bis 200 mm.
Menge: 2,000 St

**06.5 Kernbohrung Beton Durchm. 150-200mm T 20-25cm v.Hand nicht schadstoffbelastet**
STLB-Bau 2022-10 084
Kernbohrung, Untergrundfläche senkrecht, aus unbewehrtem Beton, Normalbeton, Bohrdurchmesser über 150 bis 200 mm, Bohrtiefe über 20 bis 25 cm, Wichte des Abbruchstoffes DIN EN 1991-1-1 24 kN/m3, Arbeitshöhe bis 3,65 m, von Hand/mit handgeführten Kleingeräten, Ausführung innerhalb des Bauwerks, Ausführung in allen Geschossen,
aufgenommene Stoffe sammeln, ohne Zerkleinerung, auf LKW des AN laden, transportieren, entsorgen, zum Lager/zur Anlage nach Wahl des AN,
Abfall ist nicht gefährlich, nicht schadstoffbelastet, Zuordnung Z 0 (uneingeschränkter Einbau), Abfallschlüssel nach AVV (Abfallverzeichnis-Verordnung) 170101 Beton,
Vergütung der Entsorgung übernimmt AN.
Menge: 2,000 St

**06.6 Aufbau Abbau fahrbares Gerüst 4Wo 1,5kN/m2 H 4m**
STLB-Bau 2022-10 001
Aufbauen, Abbauen fahrbares Gerüst, einschl. Grundeinsatzzeit (4 Wochen),
Stahlrohrkupplungsgerüst DIN 4420-3, Lastklasse 2 (1,5 kN/m2), Höhe der obersten Gerüstlage 4 m, im Gebäude.
Menge: 2,000 St

**06.7 Gebrauchsüberlassung Gerüst über die Grundeinsatzzeit hinaus**
Gebrauchsüberlassung über die Grundeinsatzzeit hinaus,
Stahlrohrkupplungsgerüst DIN 4420-3, Lastklasse 2 (1,5 kN/m2), Höhe der obersten Gerüstlage 4 m, im Gebäude.
Menge: 16,000 Wo

**06.8 Farbkennzeichnung Richtungspfeile**
Farbkennzeichnung der Leitung für Wasser-Glycol-Gemisch, Kennzeichnung der Fließrichtung durch Richtungspfeile und Bezeichnung VL/RL
Menge: 65,000 St

*Hinweis: Dokumentations und Revisionsunterlagen*
Für alle Geräte, betriebstechnischen Systeme, Einbauteile und Einrichtungsgegenstände sind die erforderlichen Vorschriften für die spätere Bedienung und Wartung in deutscher Sprache zu übergeben.

Die Dokumentation ist entsprechend dem in der Anlage beigefügten beispielhaften Inhaltsverzeichnis zu erstellen.

Sie ist in DIN A4-Aktenordnern (3-fache Ausführung) und digital (3-fache Ausführung) spätestens 5 Tage vor Abnahme zu übergeben. Zur Prüfung sind die Unterlagen in 1-facher Ausfertigung in Aktenordnern und digital mindestens 14 Tage vor dem Abnahmetermin der örtlichen Bauleitung zu übergeben. Sie dienen als Grundlage für die Ersatzteilbeschaffung bzw. Wartungsarbeiten.

Die vom AN zu erstellenden Montageunterlagen beinhalten folgende Darstellungen von Anlagen der Technischen Gebäudeausrüstung (TGA):
Geräte, Bauteile und Leitungen maßstäblich, vermaßt zum Baukörper,
Volumen-/Massenströme, Druckdifferenzen, Ein- und Austrittstemperaturen,
Einbauorte der Messwertgeber, -anzeiger und Stellgeräte,
Grund- und RI-Fließschemata mit Bilddarstellung für Anlagen und deren Bauelemente nach den fachspezifischen Normen.

Format der vom AN zu erstellenden Pläne/Zeichnungen:
Grundrisspläne und Schnittzeichnungen in DIN-Format, max. DIN A0,
funktionsbezogene Pläne, Verfahrensfließschemata, Schaltpläne im Format DIN A 4.

Erstellung der Montagezeichnungen mit CAD-Programm auf Basis der vom AG zur Verfügung gestellten Ausführungszeichnungen der Anlagen der TGA als Plotterausdruck/Papierzeichnung und auf Datenträger als dwg Datei. Datenträger CD-ROM.
Organisation und Verwaltung des Datenaustausches, Layerstrukturen und Zeichnungsebenen gemäß der Richtlinien des AG.

Das Kälteanlagenschema, das den Aufbau der gesamten
Anlage einschließlich Zubehör, Rohre, Ventile,
MSR-Adressen, etc. zeigt, ist laminiert an einer vom
Auftraggeber angegebenen Stelle anzubringen.

**06.9 Doku Mehraufwand gegenüber VOB**
Mehraufwand gegenüber VOB für die Erstellung der
Dokumentations- Revisionsunterlagen wie in den Vorbemerkungen und dem beigefügten beispielhaften Inhaltsverzeichnis beschrieben.
Menge: 1,000 Psch

**06.10 Einregulierung Inbetriebnahme Kälteanlage**
Inbetriebnahme der Kälteanlage

Die erstellte Anlage ist für die Übergabe an den Nutzer in Betrieb zu nehmen. Hierzu haben folgende Arbeiten zu erfolgen:
- Überprüfung der Richtigkeit der elektrischen Verdrahtung
- Prüfen aller Sensoren und Aktoren auf Funktion
- Prüfen der Konfiguration und der Grundeinstellung der Regelung
- Funktionsprüfung der Regelung
- Einregulierung der Gesamtanlage
- Parametrierung der verbauten Regelkomponenten
- Durchführung der Erstinbetriebnahme der Gesamtanlage
- Funktionsüberprüfung der Anlage / Probebetrieb
- Erstellung des Inbetriebnahmeprotokolls.
Menge: 1,000 St

**06.11 Einweisung und Übergabe der Kältesanlage**
Einweisung des Kunden / Betreiber in:
- Bedienung der Steuerzentrale
- Betrieb der Kälteanlage
- Kontrollen der Kälteanlage
- Übergabeprotokoll (vom Kunden/Betreiber abgezeichnet)
Hinweis auf Schutzmassnahmen
Übergabe der Anlage, einschließlich der Dokumentationsunterlagen, an den Betreiber
Menge: 1,000 St

**06.12 Beistellen Personal Interaktionstest Gebäude-/Anlagenautomation**
Beistellen von Personal für den Interaktionstest der Gebäude- und Anlagenautomation.
Menge: 16,000 h
